# Klinikum St. Georg gGmbH - Dachsanierung Logistikzentrum
Angebotsaufforderung (GAEB DA XML 3.2, DA83)
Projekt: L0826
Währung: EUR
Vergabeart: Öffentliche Ausschreibung
Auftraggeber: DV-Nummer: 0826-01-; Vergabenummer: 0826-01-
Erstellt mit: BECHMANN AVA 2025.120/ GXML Toolbox V3.3 R20210630, BECHMANN AVA 2025.120, 01.09.2026

## Zusätzlicher Text
L E I S T U N G S V E R Z E I C H N I S

Bauleistung:  H46 Demontage und Wiederaufaufbau Dach - Dacharbeiten

Bauvorhaben: Klinikum St. Georg gGmbH
  Dachsanierung Logistikzentrum

Bauherr:  Klinikum St. Georg gGmbH
  Delitzscher Straße 141
  04129 Leipzig

spätester
Angebotsabgabetermin: siehe FB 211 Aufforderung zur Angebotsabgabe

## 0826-01-ÜA2 H46 Demontage und Wiederaufbau Dach - Dacharbeiten
Datum: 01.09.2026

### Titel 000 Vorbemerkungen

*Hinweis: Erläuterungen zur Baumaßnahme*
1. Allgemeine Angaben zum Gebäude

Das Logistikzentrum (Haus 46) befindet sich im nordöstlichen Bereich des Klinikgeländes. Das Gebäude wurde im Zeitraum von etwa 2007 bis 2008 in Stahlbeton-Skelettbauweise mit Flachdach als oberer Ge-
bäudeabschluss errichtet.
Das Gebäude verfügt über ein Untergeschoss und
ein Erdgeschoss sowie ein Obergeschoss.

2. Dachaufbau

Das Flachdach verfügt über einen klassischen Warmdachaufbau mit mechanischer Befestigung bestehend aus:
-Tragschale aus Stahltrapezprofilen als Dachdecke,
-Dampfsperre aus Kaltselbstklebebahn,
-Wärmedämmschicht aus EPS-Hartschaumstoff,
-Trenn- und Schutzlage aus Glasvlies,
-Kunststoffdachabdichtungsoberlage auf Basis PVC.
Es handelt sich um ein flach geneigtes Dach mit jeweils ca. 3,5% Dachneigung zu den längsseitigen
Dachrändern. Die längsseitigen Dachränder sind
mit Gegengefälle zu den Flachdachabläufen für die
innenliegende Dachentwässerung ausgeführt.

3. Dachnutzung

Im Jahr 2023/2024 wurde auf dem bestehenden
Flachdach eine PV-Anlage installiert. Ansonsten
ist die Dachfläche ungenutzt.

4. Sanierungsumfang

Es ist vorgesehen den vorhandenen Dachaufbau inkl.
der Oberlage weitgehend zu erhalten. Dies erfordert
jedoch die Entspannung der Dachabdichtungsoberlage, um den Krafteinwirkungen durch das weitere
Schrumpfen entgegenzuwirken. Dazu muss die alte
Oberlage von allen Attika- und Wandanschlussflächen vollständig entfernt werden. Gleiches ist auch
für alle Lichtkuppeln, Einbauteile, Durchdringungen
etc. zutreffend.
Die gesamten Abdichtungsflächen einschl. der Attika-
und Wandanschlussflächen erhalten eine neue Ab-
dichtungsoberlage als Kunststoffabdichtung auf
Basis FPO-PP. Alle Lichtkuppeln, Einbauteile, Durchdringungen etc. werden neu eingefasst. Es ist unbedingt erforderlich die neue Abdichtungsoberlage von
der in Teilflächen verbleibenden Altoberlage vollständig zu trennen. Dazu muss eine Trenn- und Schutzlage aus Glasvlies eingebaut werden.
Weiterhin ist bereichs- und stellenweise die Wärmedämmung im Flachdachaufbau zu erneuern und zu
ergänzen.
Außerdem sind die vorhandenen Absturzsicherungen
als Einzelanschlagpunkte (Sekuranten) aufgrund bemängelter bzw. fehlender Prüfunterlagen komplett zu
erneuern.
Auf dem Flachdach ist eine Blitzschutzanlage installiert. Die Blitzschutzanlage ist zu demontieren und
soll weitgehend wiederverwendet werden. Die Wiederherstellung des Blitzschutzes ist durch einen dafür geeigneten Fachbetrieb auszuführen.

*Hinweis: Hinweise zur Bauausführung und Angebotserstellung*
Die Dachsanierungsarbeiten werden bei weiterlaufender
Gebäudenutzung ausgeführt.

Auf dem bestehenden Flachdach wurde nachträglich eine
PV-Anlage installiert. Diese muss zur Gewährleistung der
Baufreiheit für die Dacharbeiten zwischenzeitlich bis zum
Wiederaufbau demontiert werden. Alle die PV-Anlage betreffenden Leistungen werden außerhalb des hier ausgeschriebenen Leistungsbereiches durch einen Fachbetrieb
oder die Errichterfirma ausgeführt.

Das Flachdach ist durch eine über die Dachoberfläche
geführte Brandwand in zwei Teil- bzw. Einzelflächen geteilt. Auf beiden Teilflächen befinden sich Module und
Installationen der PV-Anlage, die nach der Demontage
auf jeweils einer Dachfläche zur Zwischenlagerung bis
zum Wiedereinbau verbleiben sollen.
Daher erfolgt die Ausführung der Dachsanierung in zwei
Bauabschnitten, so dass sich folgender Ausführungsablauf ergibt:
-Demontage der PV-Anlage auf erster Dachfläche und
 Zwischenlagerung auf zweiter Dachfläche,
-Ausführung der Dacharbeiten auf erster Dachfläche
 mit Leistungsabnahme,
-Wiedermontage der PV-Anlage auf erster Dachfläche,
-Demontage der PV-Anlage auf zweiter Dachfläche und
 Zwischenlagung auf erster Dachfläche,
-Ausführung der Dacharbeiten auf zweiter Dachfläche
 mit Leistungsabnahme,
-Wiedermontage der PV-Anlage auf zweiter Dachfläche.
Die Ausführung von erforderlichen Restleistungen (z.B.
Herstellung der Brandmauerabdeckung) bleibt vom angegebenen Ausführungsablauf unberührt.

Die nachfolgend im Leistungsverzeichnis ausgeschriebenen Bauleistungen und Mengenangaben betreffen
die Ausführung der Leistungen insgesamt; d.h. also ohne
Trennung nach Bauschnitten.
Die durch die Ausführung in zwei Bauabschnitten entstehenden Mehraufwendungen und die sich im Zusammenhang mit der PV-Anlage ergebenden ablaufbedingten
Aufwendungen sind die Einheitspreise einzukalkulieren.

Die ausgeschriebenen Arbeiten erfolgen am Gebäude
ohne Fassaden-/Dachfanggerüst.
Persönliche Schutzausrüstungen entsprechend den
geltenden UVV und BG-Regeln sind in den Einheitspreis einzukalkulieren.

Die Zugänge zu den Baubereichen sowie für die Transporte von Bau- und Abbruchmaterialien werden nach
Vorgabe geregelt.

Die Hauptzufahrt zur Baustelle erfolgt über die Delitzscher Straße. Auf dem Klinikgelände ist sich an bzw.
nach der Beschilderung zu orientieren.
Alle Verkehrsflächen sind grundsätzlich freizuhalten.
Die Lager- und Abstellflächen außerhalb des Gebäudes sowie die Containerstellflächen im Außenbereich
werden von der Bauleitung nach Abstimmung mit dem
AG zugewiesen.

Mit Rücksicht auf den Klinikumsbetrieb sind die Containerstandzeiten auf das notwendige Minimum zu
begrenzen.

Der Transport aller Abbruch- und Rückbaumaterialien
vom Flachdach dem Gebäude sowie der Materialtransport auf das Flachdach erfolgt ausschließlich über den
ausgeschriebenen Bauaufzug oder über auftragnehmerseitig zu stellende Hebezeuge.

Die Nutzung von Schuttrutschen sowie das Herabwerfen von Abbruchmaterial ist grundsätzlich nicht gestattet.

Erforderliche Hebewerkzeuge für Materialtransporte
und Montagearbeiten (Baukran, Hebebühnen o.ä.) sind
zu stellen und in den Einheitspreis einzukalkulieren.
Tragfähigkeit, Hubhöhe und Ausladung etc. sind auf
die durchzuführenden Arbeiten sowie die örtlichen
Gegebenheiten abzustimmen.

Abbruch- und Rückbaumaterialien sowie Verpackungs-,
Rest- und Verschnittmaterial etc. sind in Containern oder
Schuttbehältnissen zu lagern, abzutransportieren und
nach den geltenden Vorschriften zu entsorgen.
Die Entsorgungsnachweise sind den Dokumentationsunterlagen vollständig beizufügen.

Die vorstehenden Hinweise und Randbedingungen
sind bereits bei der Erstellung des Angebotes unbedingt zu beachten, da die damit verbundenen Aufwendungen die Preisbildung maßgeblich beeinflussen.

*Hinweis: Vorbemerkung Sicherungsmaßnahmen*
Während der Durchführung der ausgeschriebenen Bauleistungen sind die von den Bau-Berufsgenossenschaften
vorgeschriebenen Sicherungsmaßnahmen zu beachten
und einzuhalten.
Des Weiteren ist die Absicherung des Gesundheits- und
des Arbeitsschutzes gemäß der Baustellenverordnung
vom 10.06.1998 zu gewährleisten.
Die Anweisungen der Bauleitung sind zu befolgen.

Sämtliche Maßnahmen beziehen sich auf den AN (Auftragnehmer), die von ihm eingesetzten NAN (Nachauftragnehmer) und den gesamten Leistungsumfang der Baumaßnahme.

Alle anfallenden Kosten für das Einrichten und Beräumen
sowie für das Vorhalten der Sicherungsmaßnahmen über
den gesamten Leistungszeitraum sind, soweit sie nicht in
gesonderten Positionen im Leistungsverzeichnis enthalten
sind, in den Einheitspreis der einzelnen Positionen einzukalkulieren.

### Titel 001 Baustelleneinrichtung

#### 001.1 Allgemeine Baustelleneinrichtung

**001.1.1 Baustelleneinrichtung / -beräumung**
Einrichten und Räumen der Baustelle sowie Vorhalten
der Baustelleneinrichtung für sämtliche in der Leistungsbeschreibung aufgeführten Leistungen.
Die Baustelleneinrichtung umfaßt alle zur vertragsgemäßen Durchführung der ausgeschriebenen Bauleistung
erforderlichen Anlagen, Einrichtungen und Schuttcontainer sowie Geräte und Werkzeuge, notwendige Absperr-,
Sicherungs- und Unfallverhütungsmaßnahmen sowie
Staub- und Lärmschutzmaßnahmen und sonstige erforderliche Betriebsmittel (Beleuchtungen etc.).
Sie sind auf die Baustelle zu bringen, bereitzustellen und
betriebsfertig aufzustellen, einschl. der dafür notwendigen
Arbeiten.
Die gesamte Baustelleneinrichtung ist auf zugewiesener
Fläche nach Baustelleneinrichtungsplan oder in Abstimmung mit der Bauleitung aufzubauen und einzurichten.
Gerüste mit Arbeitsplattformen bis 2,00 m Höhe sind
zu stellen.
Versorgungsanschlüsse für Bauwasser und Baustrom
werden bauseits zur Nutzung gestellt.
Feuerlöscher für Trenn- und Schweißarbeiten sind vorzuhalten.
Alle anfallenden Kosten für das Einrichten und Beräumen
sowie für das Vorhalten der Baustelleneinrichtung über
den gesamten Leistungszeitraum sind, soweit sie nicht in
gesonderten Positionen im Leistungsverzeichnis enthalten sind, in den Einheitspreis der einzelnen Positionen
einzukalkulieren.
Gleiches gilt für alle Gerätekosten, Kosten der Anlagen
und Einrichtungen, einschl. Mieten, Pacht, Gebühren
und dgl.
Vorhaltedauer: ca. 10 Wochen.
Vorhaltung ist mit dem Einheitspreis abgegolten.
Menge: 1,000 psch

**001.1.2 Container für Materiallagerung**
Container für Lagerung von Material und Werkzeug.
Lagercontainer ohne Elektroinstallation.
Containertür einbruchshemmend verschließbar.
Abmessungen:
Containergröße l/b/h in m: ca. 6,00/2,45/2,60,
Grundfläche in m2: ca. 15,
Rauminhalt in  m3: ca. 33.
Lagercontainersegmente antransportieren, eben
aufstellen, instandhalten und betreiben sowie nach
Freimeldung durch die Bauleitung gründlich endreinigen und abtransportieren.
Einschl. Herrichten der erforderlichen Aufstellflächen,
Höhen- und Niveauausgleich bis ca. 10 cm sowie
lastverteilenden Unterlagen aus Stahlplatten o.dgl..
Leistung einschl. aller erforderlichen Nebenarbeiten,
Schutzmaßnahmen und Hilfsmittel.
Menge: 1,000 St

**001.1.3 Container vorhalten**
Vorhalten und Unterhalten des vorbeschriebenen
Lagercontainers über die gesamte Bauzeit.
Einschl. Kosten für Wartung und Versicherungen.
Abrechnung nach Stück Container x Wochen.
Menge: 10,000 StWo

**001.1.4 Mobile Toilette einrichten, räumen**
Mobile Toilette als Bau-WC
zur Baustelle anfahren, standsicher aufstellen, einschl.
aller notwendigen Arbeiten.
Bau-WC während der Bauzeit regelmäßig unterhalten,
leeren und säubern (mind. 2x wöchentlich) und nach Beendigung der Baustelle abbauen und abtransportieren.
Menge: 1,000 St

**001.1.5 Mobile Toilette vorhalten**
Gebrauchsüberlassung des vorbeschriebenen Bau-WCs,
über die gesamte Bauzeit.
Abrechnung nach Stück x Wochen.
Menge: 10,000 StWo

#### 001.2 Schutz- und Sicherungsmaßnahmen

**001.2.1 Absturzsicherung Seitenschutz, mobil**
Absturzsicherung als Seitenschutz DIN 4420 Teil 1,
an Dachrändern bzw. im Attikabereich, Ausführung
als temporäres oder mobiles Schutzgeländer,
geeignet für freien Arbeitsbereich an der Attika,
System bzw. Produkt mit behördlicher Zulassung
sowie unter Berücksichtigung und Beachtung der
bauörtlichen Gegebenheiten nach Wahl des Auftragnehmers, Aufbau bzw. Montage und Umbau
bzw. Umsetzen inkl. Sicherungsmaßnahmen wie
Verankerungen, Feststellungen etc. entsprechend
den Herstellervorgaben, einschl. geeignete Unterlagen zur Lastverteilung bei Erfordernis.
Absturzsicherung nach den Anforderungen der BG
Bau B 100 sowie der UVV  mit mind. 1,10 m Höhe
von OK Attika sicher verankert anbringen, während
der Bauzeit regelmäßig unterhalten und nach Beendigung der Bauarbeiten bzw. nach Anweisung der
Bauleitung abbauen und abtransportieren.
Schutzmaßnahmen entsprechend dem Baufortschritt
umbauen und anpassen.
Ausführungshöhe in m: bis ca. 11 (über OK Gelände),
Attikahöhe v. OK Dachfläche in m: bis ca. 0,60.
Leistung einschl. Lieferung aller Materialien sowie aller
erforderlichen Nebenarbeiten und Befestigungsmittel.
Absturzsicherungen bleiben Eigentum des AN.
Vorhaltung ist mit dem Einheitspreis abgegolten.
Menge: 180,000 m

**001.2.2 Bauzaun einrichten/räumen**
Bauzaun
als Schutzzaun aus Einzelelementen,
mit verzinktem Stahlrohrrahmen und Vergitterung
sowie mit erforderlichen Standfüßen,
Zaunoberkante über Gelände in cm: 200.
Bauzaun zur Baustelle anfahren, standsicher aufstellen
auf teilweise unbefestigtem Untergrund,
einschl. aller notwendigen Arbeiten.
Einzelelemente mit erforderlichen Kupplungen und
Verbindungen.
Einschl. Anbringung von Gebotsschildern "Baustelle-
Betreten verboten", Abmessungen b/h ca. 30/15 cm
(2 St. Einzelschilder).
Bauzaun während der Bauzeit regelmäßig unterhalten
und nach Beendigung der Baustelle abbauen und abtransortportieren.
Leistung einschl. aller erforderlichen Nebenarbeiten,
Schutzmaßnahmen und Hilfsmittel.
Menge: 30,000 m

**001.2.3 Bauzaun vorhalten**
Gebrauchsüberlassung des vorbeschriebenen Bauzauns,
über die gesamte Bauzeit.
Abrechnung nach Meter x Wochen.
Menge: 300,000 mWo

**001.2.4 Tor für Bauzaun, abschließbar**
Bauzauntor,
für den Einbau in vorbeschriebenem Bauzaun,
abschließbar (Schloss einschl. Kette),
Durchfahrtsbreite in m: ca. 3,50.
Bauzauntor liefern, nach Absprache der genauen Position
in den Bauzaun einbauen und nach Beendigung der
Baustelle ausbauen und abtransportieren.
Einschl. Laufräder und erforderlicher Aussteifungen/
Zusatzverstrebungen im Bauzaun.
Leistung einschl. aller erforderlichen Nebenarbeiten,
Schutzmaßnahmen und Hilfsmittel.
Menge: 1,000 St

**001.2.5 Bautor im Bauzaun vorhalten**
Gebrauchsüberlassung des vorbeschriebenen Tores
im Bauzaun,
über die gesamte Bauzeit.
Abrechnung nach Stück x Wochen.
Menge: 10,000 StWo

**001.2.6 Säubern Fahrbahn/Parkplatzflächen**
Säubern der Fahrbahn/Parkplatzflächen,
von Verschmutzungen durch sämtliche in der Leistungsbeschreibung enthaltenen Bauleistungen.
Deckschicht Fahrbahn/Gehwege: Betonverbundpflaster.
Ausführung 2x wöchentlich, im Zuge der Bauarbeiten.
Anfallendes Material ist zu entsorgen, einschl. Deponiegebühr.
Die Säuberungen ist auf Anweisung der Bauleitung
durchzuführen.
Die laufende Reinigung der benutzten Straßen von Verunreinigungen im Zuge der auszuführenden Arbeiten
zählt als Nebenleistung und wird von dieser Position
nicht berührt.
Leistung einschl. aller erforderlichen Nebenarbeiten.
Zu säubernde Fläche: ca. 250 m2,
Ausführungszeitraum: ca. 10 Wochen.
Menge: 1,000 psch

**001.2.7 Witterungsschutz, Folie**
Wetterschutz auf offenen Dach- und Anschlußflächen,
schlagregendicht, windgesichert.
Ausführung als Abplanung mit gewebearmierter Kunststofffolie in Teil- und Kleinflächen.
Befestigung und Sicherung der Folie nach Wahl des AN.
Wetterschutz während der Durchführung der Dacharbeiten regelmäßig unterhalten, entsprechend den Anforderungen bzw. dem Baufortschritt umbauen und nach Be-
endigung der Arbeiten entfernen und abtransportieren.
Dachform: flach geneigtes Satteldach,
Dachneigung: 3,5% (ca. 2,00 Grad),
Ausführungshöhe in m: bis ca. 11 (über OK Gelände).
Absturzsicherung an Dachrändern als Seitenschutz ist
gesondert ausgeschrieben.
Leistung einschl. Lieferung aller Materialien sowie aller
erforderlichen Nebenarbeiten, Zuschnitte und Befestigungsmittel.
Gesamtmenge gliedert sich in mehrere Teilmengen
verschiedener Größe.
Menge: 600,000 m²

#### 001.3 Gerüst, Treppenturm und Bauaufzug

**001.3.1 Fassadengerüst, Metallgerüst LK 4, H ca. 12,5 m**
Standgerüst als Flächen-/Fassadengerüst,
als Stahlrohrgerüst DIN EN 12811-1,
aufbauen, vorhalten und beseitigen.
Lastklasse 4, gleichmäßig verteilte Last 3 kN/m2,
Breitenklasse: W09 (90 bis 120 cm),
Höhenabstand der Arbeitslagen in cm: 200,
Gerüsthöhe (oberster Belag) in m: ca. 11,5 (v. OKG).
Gerüst als Transport- und Traggerüst für Bauaufzug
mit 500 kg Tragkraft im Außenbereich, der Fassadenfläche folgend.
Ausführung gemäß den Vorschriften der DIN EN
12811, der Gerüstordnung, den Vorschriften der
Bauberufsgenossenschaft sowie nach den geltenden
bauaufsichtlichen Vorschriften.
Gerüststandfläche mit unterschiedlich Höhenlagen,
bestehend aus Betonverbundpflaster, Rollkies und
teilweise auch Rasen.
Vor Gerüststellung sind ausreichend dimensionierte,
lastverteilende Beläge, bei Erfordernis mit Unterkonstruktion zur gezielten Lastabtragung herzustellen.
Verankerung in Außenwänden aus Porenbeton mit
WDVS-Bekleidung.
Die Gerüstanker sind in ausreichender Länge und
Anzahl anzubringen und beim Abbau des Gerüstes wieder zu entfernen; einschl. dem fachgerechten
und oberflächenfertigen Verschließen der Dübellöcher durch Abdeckkappen aus Kunststoff im
passenden Farbton.
Verankerung des Gerüstes mit Ankerhülsen o.ä.,
mit verlängerten Rüsthülsen für Wärmedämmverbundsysteme (Dämmschichtdicke bis 160 mm).
Zur Aussteifung und Lastabtragung erforderliche Ge-
rüstbauteile (Gerüstträger o.ä.), lastverteilende Beläge
und sonstige Bauteile sind in den Einheitspreis einzukalkulieren.
Leistung einschl. Lieferung aller Materialien sowie aller
erforderlichen Nebenarbeiten und Befestigungsmittel,
Schutzmaßnahmen und Hilfsmittel.
Gebrauchsüberlassung nach erfolgter Montage und
Nutzungsfreigabe durch Kennzeichnung.
Menge: 90,000 m²

**001.3.2 Fassadengerüst LK 4, Gebrauchsüberlassung**
Fassadengerüst der Lastklasse 4 als Standgerüst;
Gebrauchsüberlassung des vorbeschriebenen
Gerüstes über einen Zeitraum von voraussichtlich
10 Wochen.
Abrechnung nach Quadratmeter x Wochen.
Menge: 900,000 m²Wo

**001.3.3 Gerüst-Treppenturm, H ca. 12,5 m**
Gerüsttreppenturm nach DIN EN 12811-1
"Arbeitsgerüste", als Aufstieg zum Erreichen
hochgelegener Arbeitsplätze bzw. der Gerüstlagen,
gem.TRBS 2121-1 als Zugang für alle Gerüstnutzer
(Vorgabe für Gerüstnutzung ab 5,00 m Gerüsthöhe)
Höhe: ca. 12,5 m,
Laufbelagsbreite: mind. 0,75 m,
Standfläche: ca. 2,00 x 4,50 m.
Zugelassen für eine Belastung von 2,00 kN/m²,
vor dem vorbeschriebenen Arbeits- bzw. Fassadengerüst stehend,
einschließlich der Podestflächen sowie mit Außen-
und Innengeländer mit entsprechenden Halterungen
erstellen und wieder entfernen, inkl. An- und Ab-
transport.
Verankerung gem. Aufbau- und Verwendungsanleitung und statischem Nachweis,
Leistung einschl. Lieferung aller Materialien sowie aller
erforderlichen Nebenarbeiten und Befestigungsmittel,
Schutzmaßnahmen und Hilfsmittel.
Gebrauchsüberlassung nach erfolgter Montage und
Nutzungsfreigabe durch Kennzeichnung.

Hinweis:
Der genaue Standort wird nach Abstimmung mit dem
AG festgelegt.
Menge: 1,000 St

**001.3.4 Treppenturm H ca. 12,5 m, Gebrauchsüberlassung**
Gebrauchsüberlassung des vorbeschriebenen
Gerüst-Treppenturmes mit ca. 18 m Höhe über
einen Zeitraum von voraussichtlich 10 Wochen.
Abrechnung nach Stück x Wochen.
Menge: 10,000 StWo

**001.3.5 Bauaufzug, Tragkraft 500 kg**
Bauaufzug
für Materialbeförderung.
Ausführung in Segmentbauweise, für kranlose Montage,
mit Antriebsmotor sowie mit geschlossenem, nach oben
offenem, schwenkbarem Lastkorb.
Lastkorb elektrisch überwacht, mit überwachter Ladeklappe und Montageschutz.
Fußteil mit 2 St. Einstellspindeln und Grundmast,
Antriebspaket entsprechend den Anforderungen
(1x 5,5 kW/400 V/50Hz),
Bühnenschlitten mit geschwindigkeitsabhängiger
Fangvorrichtung,
integrierter Notendschalter oben und unten sowie
zusätzlicher mechanischer Überfahrschutz,
Sicherheitsstop 2 m über dem Boden mit akustischem
Warnsignal,
Montagesteuerung in der Bühne mit Schlüsselschalter
Betrieb/Montage, Überlastanzeige sowie Arbeitssteckdose,
Endabschaltung oben und unten,
Überlastabschaltung mit Anzeige,
Kranöse am Schlitten zum Heben der Grundeinheit.
Technische Daten:
Förderhöhe in m: bis ca. 16,
Anzahl Haltestellen: 2 (OKG + OK Attika),
max. Tragkraft in kg: 500,
max. Hubgeschwindigkeit in m/min: 30,
Fahrkorbgrundfläche in m2: ca. 2.
Bauaufzug einschl. allem erforderlichen Zubehör
antransportieren, aufbauen und nach Beendigung
der Bauarbeiten bzw. nach Anweisung der Bauleitung abbauen.
Befestigung an der Außenseite vom Bauwerk mit
hinterlüfteter Klinkerfassade auf tragender Außenwand aus Stahlbeton mit Wärmedämmschicht und
am Fassadengerüst.
Bauaufzug auch für Fremdfirmen nutzbar.
Menge: 1,000 St

**001.3.6 Bauaufzug, Gebrauchsüberlassung**
Gebrauchsüberlassung des vorbeschriebenen
Bauaufzugs, über einen Zeitraum von voraussichtlich 10 Wochen.
Abrechnung nach Stück x Wochen.
Menge: 10,000 StWo

### Titel 002 Rückbau- und Abbrucharbeiten

#### 002.1 Rückbau Blitzschutz

**002.1.1 Blitzschutzleitungen demontieren, Wiederverwendung**
Blitzschutzleitungen inkl. Befestigungen und Leitungshalter auf den Dach- und Attkikaflächen abbauen, einschließlich dem Lösen der Verbindungen und der Anschlüsse an vorhandenen Dachverblechungen etc. und den Trennungen der verbleibenden Ableitungen an Wandflächen, das Ma-
terial von der Dachfläche fördern, das wiederverwendbare Material nach Anweisung der Bauleitung auf der Baustelle lagern, das nicht mehr verwendbare Material verladen und abtransportieren.
Anfallendes Material ist zu entsorgen, einschl.
Deponiegebühr;
Schuttbeseitigung und Kipp- bzw. Deponiegebühren in gesonderter Position.
Absturzsicherung an Dachrändern als Seitenschutz
ist gesondert ausgeschrieben.
Leistung einschl. aller erforderlichen Nebenarbeiten, Schutzmaßnahmen und Hilfsmittel.
Gesamtmenge gliedert sich in mehrere Teilmengen verschiedener Größe und Abmessungen.
Blitzschutzleitungsdurchmesser: 8 mm,
Material: Aluminium (legiert),
Dachleitungshalter zweiteilig, bestehend aus Kunststoffgrundplatte und aufgerastetem Betonstein.
Ausführungshöhe: bis ca. 11,0 m über OKG.
Menge: 280,000 m

**002.1.2 Blitzschutzfangstangen demontieren, Wiederverwendung**
Blitzschutzfangstangen mit 1-tlg. Standfuß aus
Beton und Kunststoff-Unterlegplatte oder mit 3-
tlg. Standfuß aus Beton und Kunststoff-Unter-
legplatten inkl. Fußgestell aus verzinktem Stahl
auf den Dachflächen zur weitgehenden Wiederverwendung abbauen, einschließlich dem Lösen
der Verbindungen und der Anschlüsse, das Ma-
terial von der Dachfläche fördern, das wiederverwendbare Material nach Anweisung der Bauleitung auf der Baustelle lagern, das nicht mehr verwendbare Material verladen und abtransportieren.
Anfallendes Material ist zu entsorgen, einschl.
Deponiegebühr;
Schuttbeseitigung und Kipp- bzw. Deponiegebühren in gesonderter Position.
Absturzsicherung an Dachrändern als Seitenschutz
ist gesondert ausgeschrieben.
Leistung einschl. aller erforderlichen Nebenarbeiten, Schutzmaßnahmen und Hilfsmittel.
Gesamtmenge gliedert sich in mehrere Teilmengen verschiedener Größe und Abmessungen.
Fangstangenlänge: bis 2500 mm,
Fangstangendsdurchmesser: 16 mm,
Material: Aluminium (legiert),
Ausführungshöhe: bis ca. 11,0 m über OKG.
Menge: 16,000 St

#### 002.2 Demontage Verblechungen

**002.2.1 Brandwandverblechung demontieren**
Brandwandverblechung aus Titanzinkblech mit
Vorstoß- bzw. Halteblechen aus Zinkblech oder
Klemm- bzw. Halteprofilen komplett inkl. Befestigungs- und Verbindungsmittel sowie aller An-
und Abschluß-, Pass- und Eckstücke und Dehnungsausgleicher demontieren,
einschl. Beseitigung der Unterlags- und Trennlagen aus Kunststoffbahn o.ä.;
das Abbruchmaterial von der Dachfläche fördern,
verladen und abtransportieren.
Anfallendes Material ist zu entsorgen, einschl.
Deponiegebühr;
Schuttbeseitigung und Kipp- bzw. Deponiegebühren in gesonderter Position.
Absturzsicherung an Dachrändern als Seitenschutz ist gesondert ausgeschrieben.
Leistung einschl. aller erforderlichen Nebenarbeiten, Schutzmaßnahmen und Hilfsmittel.
Gesamtmenge gliedert sich in mehrere Teilmengen verschiedener Größe und Abmessungen.
Zuschnitt / Abwicklung: ca. 750 mm,
Blechdicke: ca. 1,2 mm,
Ausführungshöhe in m: bis ca. 11 (über OK
Gelände).
Menge: 26,000 m

**002.2.2 Wandanschlußverblechungen demontieren**
Wandanschlußverblechnung als Wandanschlußprofile bzw. Klemmleisten aus Aluminium- oder
Zinkblech mit Kappleisten bzw. Überhangstreifen
komplett inkl. Befestigungs- und Verbindungsmittel sowie aller An- und Abschluß-, Pass- und Eckstücke demontieren,
einschl. Beseitigung der Unterlags- und Trennlagen aus Kunststoffbahn o.ä., das Abbruchmaterial von der Dachfläche fördern, verladen und
abtransportieren.
Anfallendes Material ist zu entsorgen, einschl.
Deponiegebühr;
Schuttbeseitigung und Kipp- bzw. Deponiegebühren in gesonderter Position.
Absturzsicherung an Dachrändern als Seitenschutz ist gesondert ausgeschrieben.
Leistung einschl. aller erforderlichen Nebenarbeiten, Schutzmaßnahmen und Hilfsmittel.
Gesamtmenge gliedert sich in mehrere Teilmengen verschiedener Größe und Abmessungen.
Zuschnitte / Abwicklungen: ca. 100 mm,
Ausführungshöhe in m: bis ca. 11 (über OK
Gelände).
Menge: 255,000 m

#### 002.3 Teilabbruch Flachdachabdichtung

**002.3.1 Dachrandfixierung Kunststoffbahn aus Dachrandprofil lösen**
Dachrandfixierung der 1-lagigen Kunststoffdachbahn
aus dem vorhandenen Dachrandprofil auf der Attika
lösen,
Dicke der Dachbahn bis ca. 1,5 mm,
Klemmleisten aus dem Dachrandprofil entfernen und
zur Wiederverwendung bzw. für den Wiedereinbau zur
mechanischen Fixierung der neuen Dachabdichtungsbahn auf der Dachfläche zwischenlagern.
Das vorhandene Dachrandprofil bleibt erhalten und
darf nicht beschädigt werden.
Absturzsicherung an Dachrändern als Seitenschutz
ist gesondert ausgeschrieben.
Ausführungshöhe in m: bis ca. 11 (über OK Gelände),
Leistung einschl. aller erforderlichen Nebenarbeiten,
Schutzmaßnahmen und Hilfsmittel.
Gesamtmenge gliedert sich in mehrere Teilmengen
verschiedener Größe und Abmessungen.
Menge: 180,000 m

**002.3.2 Dachabdichtung, 1-lagig, Kunststoffbahn, inkl. Trennlage entfernen**
Dachabdichtungsschicht als Oberlage aus 1-lagiger
Kunststoffdachbahn auf Basis PVC mit Synthesefaserverstärkung sowie Trenn- und Schutzlage aus
Glasvlies in Dachrand- und Wandanschlussbereichen in Teilflächen entfernen,
Dicke der Dachbahn bis ca. 1,5 mm,
Oberlage lose auf Trennlage verlegt, mechanisch
befestigt und gesichert sowie Stöße verschweißt
oder verklebt, Trennlage mit Stoßüberlappungen
auf Wärmedämmschicht lose verlegt.
Rückbaubereiche durch saubere Trennschnitte von
verbleibender Dachabdichtung trennen und Kunststoffdachbahn mit Glasvliestrennlage ablösen, abtragen bzw. entfernen, in Streifen schneiden und
aufrollen.
Ausführung im umlaufenden Dachrandbereich sowie
an und auf den Attikaflächen (vertikal und horizontal)
und Wandanschlußflächen sowie an der über die
Dachfläche geführten Brandwand.
Im Einheitspreis enthalten sind alle An- und Abschlüsse zu aufgehenden Bauteilen und an Dachdurchdringungen sowie alle Anschluss-, Schlepp-, Abdeck- und
sonstige Zulagestreifen und alle Verbundblechwinkel
in den Rand- und Anschlussbereichen. Das betrifft
weiterhin die in den Rückbaubereichen liegenden
Dachabdichtungsanschlüsse an die Dachabläufe in
den Dachflächen und an die Notüberläufe mit Wasserspeier in der Attika.
Das Abbruch- bzw. Rückbaumaterial ist materialgerecht zu trennen sowie von der Dachfläche fördern,
verladen und abtransportieren.
Anfallendes Material und ist zu entsorgen, einschl.
Deponiegebühr;
Schuttbeseitigung und Kipp- bzw. Deponiegebühren
in gesonderter Position.
Absturzsicherung an Dachrändern als Seitenschutz
ist gesondert ausgeschrieben.
Abmessungen und weitere Kalkulationsangaben:
Rückbaubreite längswandseitig in cm: ca.120,
Rückbaubreite querwandseitig in cm: ca. 50
(einschl. Brandwand beidseitig),
Attikahöhe längswandseitig in cm: ca. 70 (von OK
vorhandene Flachdachdämmung),
Attikahöhe querwandseitig in cm: ca. 45 (i.M.),
Attikabreite in cm: ca. 30,
Brandwandhöhe über Dachfläche in cm: ca. 30,
Brandwanddicke in cm : ca. 25,
Wandanschlusshöhe in cm: bis ca. 50,
Anzahl Dacheinläufe: 10 Stück (DN 70),
Anzahl Notüberläufe: 14 Stück (NW 310/110 mm),
Einzelfläche in m2: bis ca. 50,
Ausführungshöhe in m: bis ca. 11 (über OK Gelände),
Dachform: flach geneigtes Satteldach,
Dachneigung: 3,5% (ca. 2,00 Grad).
Leistung einschl. aller erforderlichen Nebenarbeiten,
Schutzmaßnahmen und Hilfsmittel.
Gesamtmenge gliedert sich in mehrere Teilmengen
verschiedener Größe und Abmessungen.
Menge: 450,000 m²

**002.3.3 Dachabdichtung Lichtkuppeln inkl. LK-Sockel entfernen**
Dachabdichtungsschicht als Oberlage aus 1-lagiger
Kunststoffdachbahn auf Basis PVC mit Synthesefaserverstärkung sowie Trenn- und Schutzlage aus
Glasvlies in den Lichtkuppelbereichen mit Lichtkuppelsockeln entfernen,
Dicke der Dachbahn bis ca. 1,5 mm,
Oberlage lose auf Trennlage verlegt, mechanisch
befestigt und gesichert sowie Stöße verschweißt
oder verklebt, Trennlage mit Stoßüberlappungen
auf Wärmedämmschicht lose verlegt, Oberlage an
Lichtkuppeln fixiert.
Rückbaubereiche durch saubere Trennschnitte von
verbleibender Dachabdichtung trennen und Fixierungen an Lichtkuppel lösen sowie Kunststoffdachbahn mit Glasvliestrennlage ablösen, abtragen bzw.
entfernen, in Streifen schneiden und aufrollen.
Ausführung im umlaufenden Lichtkuppelbereich.
Im Einheitspreis enthalten sind alle An- und Abschlüsse zur Lichtkuppel sowie alle Anschluss-, Schlepp-,
Abdeck- und sonstige Zulagestreifen in den Lichtkuppelbereichen.
Das Abbruch- bzw. Rückbaumaterial ist materialgerecht zu trennen sowie von der Dachfläche fördern,
verladen und abtransportieren.
Anfallendes Material und ist zu entsorgen, einschl.
Deponiegebühr;
Schuttbeseitigung und Kipp- bzw. Deponiegebühren
in gesonderter Position.
Absturzsicherung an Dachrändern als Seitenschutz
ist gesondert ausgeschrieben.
Abmessungen:
Anschlußhöhe Lichtkuppel in cm: ca. 18,
Einzelgröße Lichtkuppel (l/b) in cm: 120/120,
Anschlußhöhe LK-Sockel in cm: ca. 12,
Einzelgröße LK-Sockel (l/b) in cm: ca. 250/250.
Einzelfläche in m2: ca. 6,25,
Ausführungshöhe in m: bis ca. 11 (über OK Gelände),
Dachform: flach geneigtes Satteldach,
Dachneigung: 3,5% (ca. 2,00 Grad).
Leistung einschl. aller erforderlichen Nebenarbeiten,
Schutzmaßnahmen und Hilfsmittel.
Gesamtmenge gliedert sich in mehrere Teilmengen
verschiedener Größe und Abmessungen.
Menge: 18,000 St

**002.3.4 Dachabdichtung Anschlageinrichtungen entfernen**
Dachabdichtungsschicht als Oberlage aus 1-lagiger
Kunststoffdachbahn auf Basis PVC mit Synthesefaserverstärkung sowie Trenn- und Schutzlage aus
Glasvlies in den Anschlagseinrichtungsbereichen
(Sekuranten) mit Flanschmanschetten entfernen,
Dicke der Dachbahn bis ca. 1,5 mm,
Oberlage lose auf Trennlage verlegt, mechanisch
befestigt und gesichert sowie Stöße verschweißt
oder verklebt, Trennlage mit Stoßüberlappungen
auf Wärmedämmschicht lose verlegt, Sekuranten
mit Dichtungsmanschetten aus Kunststoff auf Dachabdichtung verschweißt abgedichtet.
Dichtungsmanschette vom Sekuranten lösen und
entfernen sowie Rückbaubereich um Sekuranten
zur verbleibenden Dachabdichtung sauber aufschneiden und Kunststoffdachbahn mit Glasvliestrennlage ablösen, abtragen bzw. entfernen.
Ausführung umlaufend im Anschlagseinrichtungsbereich.
Das Abbruch- bzw. Rückbaumaterial ist materialgerecht zu trennen sowie von der Dachfläche fördern,
verladen und abtransportieren.
Anfallendes Material und ist zu entsorgen, einschl.
Deponiegebühr;
Schuttbeseitigung und Kipp- bzw. Deponiegebühren
in gesonderter Position.
Absturzsicherung an Dachrändern als Seitenschutz
ist gesondert ausgeschrieben.
Abmessungen:
Rückbaubereich in cm: ca. 100x100,
Durchmesser Manschette in cm: ca. 20,
Höhe Manschette in in cm: ca. 20,
Ausführungshöhe in m: bis ca. 11 (über OK Gelände),
Dachform: flach geneigtes Satteldach,
Dachneigung: 3,5% (ca. 2,00 Grad).
Leistung einschl. aller erforderlichen Nebenarbeiten,
Schutzmaßnahmen und Hilfsmittel.
Gesamtmenge gliedert sich in mehrere Teilmengen
verschiedener Größe und Abmessungen.
Menge: 44,000 St

**002.3.5 Dachabdichtung Durchdringungen entfernen, DN 70 - 200**
Dachabdichtungsschicht als Oberlage aus 1-lagiger
Kunststoffdachbahn auf Basis PVC mit Synthesefaserverstärkung sowie Trenn- und Schutzlage aus
Glasvlies in Bereichen von Dachdurchdringungen
mit Dichtmanschetten entfernen,
Dicke der Dachbahn bis ca. 1,5 mm,
Oberlage lose auf Trennlage verlegt, mechanisch
befestigt und gesichert sowie Stöße verschweißt
oder verklebt, Trennlage mit Stoßüberlappungen
auf Wärmedämmschicht lose verlegt, Durchdringungen mit Dichtmanschetten aus Kunststoff auf
Dachabdichtung verschweißt abgedichtet.
Dichtmanschette von Dachdurchdringung lösen und
entfernen sowie Rückbaubereich um Dachdurchdringung zur verbleibenden Dachabdichtung kreisrund sauber aufschneiden und Kunststoffdachbahn
mit Glasvliestrennlage ablösen, abtragen bzw. entfernen.
Ausführung umlaufend im Dachdurchdringungsbereich.
Das Abbruch- bzw. Rückbaumaterial ist materialgerecht zu trennen sowie von der Dachfläche fördern,
verladen und abtransportieren.
Anfallendes Material und ist zu entsorgen, einschl.
Deponiegebühr;
Schuttbeseitigung und Kipp- bzw. Deponiegebühren
in gesonderter Position.
Absturzsicherung an Dachrändern als Seitenschutz
ist gesondert ausgeschrieben.
Abmessungen:
Durchmesser Rückbaubereich in cm: bis ca. 40,
Durchmesser Durchdringung: DN 70 bis 200,
Ausführungshöhe in m: bis ca. 11 (über OK Gelände),
Dachform: flach geneigtes Satteldach,
Dachneigung: 3,5% (ca. 2,00 Grad).
Leistung einschl. aller erforderlichen Nebenarbeiten,
Schutzmaßnahmen und Hilfsmittel.
Gesamtmenge gliedert sich in mehrere Teilmengen
verschiedener Größe und Abmessungen.
Menge: 15,000 St

**002.3.6 Dachabdichtung Durchdringungen entfernen, DN 300 - 500**
Dachabdichtungsschicht als Oberlage aus 1-lagiger
Kunststoffdachbahn auf Basis PVC mit Synthesefaserverstärkung sowie Trenn- und Schutzlage aus
Glasvlies in Bereichen von Dachdurchdringungen
mit Dichtmanschetten entfernen,
Dicke der Dachbahn bis ca. 1,5 mm,
Oberlage lose auf Trennlage verlegt, mechanisch
befestigt und gesichert sowie Stöße verschweißt
oder verklebt, Trennlage mit Stoßüberlappungen
auf Wärmedämmschicht lose verlegt, Durchdringungen mit Dichtmanschetten aus Kunststoff auf
Dachabdichtung verschweißt abgedichtet.
Dichtmanschette von Dachdurchdringung lösen und
entfernen sowie Rückbaubereich um Dachdurchdringung zur verbleibenden Dachabdichtung kreisrund sauber aufschneiden und Kunststoffdachbahn
mit Glasvliestrennlage ablösen, abtragen bzw. entfernen.
Ausführung umlaufend im Dachdurchdringungsbereich.
Das Abbruch- bzw. Rückbaumaterial ist materialgerecht zu trennen sowie von der Dachfläche fördern,
verladen und abtransportieren.
Anfallendes Material und ist zu entsorgen, einschl.
Deponiegebühr;
Schuttbeseitigung und Kipp- bzw. Deponiegebühren
in gesonderter Position.
Absturzsicherung an Dachrändern als Seitenschutz
ist gesondert ausgeschrieben.
Abmessungen:
Durchmesser Rückbaubereich in cm: bis ca. 70,
Durchmesser Durchdringung: DN 300 bis 500,
Ausführungshöhe in m: bis ca. 11 (über OK Gelände),
Dachform: flach geneigtes Satteldach,
Dachneigung: 3,5% (ca. 2,00 Grad).
Leistung einschl. aller erforderlichen Nebenarbeiten,
Schutzmaßnahmen und Hilfsmittel.
Gesamtmenge gliedert sich in mehrere Teilmengen
verschiedener Größe und Abmessungen.
Menge: 4,000 St

**002.3.7 Dampfsperre Anschlageinrichtungen entfernen**
Dampfsperre aus 1-lagiger kaltElastomerbitumen-
Dampfsperrbahn mit Spezial-Aluminiumträgerein-
lage als kaltselbstklebende Bahn in den Anschlagseinrichtungsbereichen (Sekuranten) entfernen,
Dicke der Dampfsperrbahn bis ca. 1,5 mm,
Dampfsperre auf Dachtragschale aus Stahltrapezprofil verlegt, geklebt befestigt und gesichert sowie
Stöße verschweißt oder verklebt.
Rückbaubereich um Sekuranten zur verbleibenden
Dachabdichtung sauber aufschneiden und Dampfsperrbahn ablösen, abtragen bzw. entfernen.
Ausführung umlaufend im Anschlagseinrichtungsbereich.
Das Abbruch- bzw. Rückbaumaterial von der Dachfläche fördern, verladen und abtransportieren.
Anfallendes Material und ist zu entsorgen, einschl.
Deponiegebühr;
Schuttbeseitigung und Kipp- bzw. Deponiegebühren
in gesonderter Position.
Absturzsicherung an Dachrändern als Seitenschutz
ist gesondert ausgeschrieben.
Abmessungen:
Rückbaubereich in cm: ca. 100x100,
Ausführungshöhe in m: bis ca. 11 (über OK Gelände),
Dachform: flach geneigtes Satteldach,
Dachneigung: 3,5% (ca. 2,00 Grad).
Leistung einschl. aller erforderlichen Nebenarbeiten,
Schutzmaßnahmen und Hilfsmittel.
Gesamtmenge gliedert sich in mehrere Teilmengen
verschiedener Größe und Abmessungen.
Menge: 44,000 St

#### 002.4 Teilabbruch Flachdachdämmng

**002.4.1 Dämmstoffkeile (Gefälledämmung) entfernen**
Dämmstoffkeile aus EPS-Hartschaumstoff auf
Wärmedämmung aus EPS-Hartschaumstoff-
Platten als Gegengefälle unterhalb der Trennlage verlegt und vollflächig geklebt befestigt,
Keilquerschnitt ca. 100/7 cm (b/h),
Dämmstoffkeile als Gegengefälleschicht vollständig von der Flachdämmung lösen und abtragen bzw. entfernen, von der Dachfläche fördern und transportgerecht zerkleinern,  verladen und abtransportieren.
Ausführung jeweils im längswandseitigen Dachrandbereich entlang der Attika.
Im Einheitspreis enthalten sind alle An- und
Abschlüsse zu aufgehenden Bauteilen, Dachabläufen und Dachdurchdringungen sowie vorhandene Zusatzlagen in den Randbereichen.
Anfallendes Material ist zu entsorgen, einschl.
Deponiegebühr;
Schuttbeseitigung und Kipp- bzw. Deponiegebühren in gesonderter Position.
Absturzsicherung an Dachrändern als Seitenschutz ist gesondert ausgeschrieben.
Abmessungen und weitere Kalkulationsangaben:
Rückbaubreite längswandseitig in cm: ca. 100,
Einzellänge in m: bis ca. 45,
Ausführungshöhe in m: bis ca. 11 (über OK
Gelände),
Dachform: flach geneigtes Satteldach,
Dachneigung: 3,5% (ca. 2,00 Grad).
Leistung einschl. aller erforderlichen Nebenarbeiten, Schutzmaßnahmen und Hilfsmittel.
Gesamtmenge gliedert sich in mehrere Teilmengen verschiedener Größe und Abmessungen.
Menge: 145,000 m

**002.4.2 Wärmedämmung, EPS-Hartschaumstoff, entfernen**
Wärmedämmung aus EPS-Hartschaumstoff-
Platten, unterhalb der Trennlage und der aufgeklebten Dämmkeile als Gegengefälle verlegt,
Dicke der Dämmstoffschicht ca. 16 cm,
Wärmedämmschicht lose auf Dampfbremse
verlegt, mechanisch mittels Tellerankern
befestigt und gesichert, stumpf gestoßen
oder mit Stufenfalz überlappt.
Wärmedämmschicht mittels sauberer Trennschnitte von verbleibender Flachdachdämmung
in Teilflächen trennen und Dämmstoff abtragen
bzw. entfernen, von der Dachfläche fördern und
transportgerecht zerkleinern,  verladen und abtransportieren.
Ausführung jeweils im längswandseitigen Dachrandbereich entlang der Attika.
Im Einheitspreis enthalten sind alle An- und
Abschlüsse zu aufgehenden Bauteilen, Dachabläufen und Dachdurchdringungen sowie vorhandene Zusatzlagen in den Randbereichen.
Anfallendes Material ist zu entsorgen, einschl.
Deponiegebühr;
Schuttbeseitigung und Kipp- bzw. Deponiegebühren in gesonderter Position.
Absturzsicherung an Dachrändern als Seitenschutz ist gesondert ausgeschrieben.
Abmessungen und weitere Kalkulationsangaben:
Rückbaubreite längswandseitig in cm: ca. 120,
Einzelfläche in m2: bis ca. 50,
Ausführungshöhe in m: bis ca. 11 (über OK
Gelände),
Dachform: flach geneigtes Satteldach,
Dachneigung: 3,5% (ca. 2,00 Grad).
Leistung einschl. aller erforderlichen Nebenarbeiten, Schutzmaßnahmen und Hilfsmittel.
Gesamtmenge gliedert sich in mehrere Teilmengen verschiedener Größe und Abmessungen.
Menge: 175,000 m²

**002.4.3 Wärmedämmung Anschlageinrichtungen entfernen**
Wärmedämmung aus EPS-Hartschaumstoff-
Platten, unterhalb der Trennlage verlegt,
Dicke der Dämmstoffschicht ca. 16 cm,
Wärmedämmschicht lose auf Dampfbremse
verlegt, mechanisch mittels Tellerankern
befestigt und gesichert, stumpf gestoßen
oder mit Stufenfalz überlappt.
Wärmedämmschicht mittels sauberer Trennschnitte von verbleibender Flachdachdämmung
in Teilflächen trennen und Dämmstoff abtragen
bzw. entfernen, von der Dachfläche fördern und
transportgerecht zerkleinern,  verladen und abtransportieren.
Ausführung jeweils im Bereich der zu demontierenden Anschlageinrichtungen (Sekuranten)
auf den Dachflächen.
Anfallendes Material ist zu entsorgen, einschl.
Deponiegebühr;
Schuttbeseitigung und Kipp- bzw. Deponiegebühren in gesonderter Position.
Absturzsicherung an Dachrändern als Seitenschutz ist gesondert ausgeschrieben.
Abmessungen und weitere Kalkulationsangaben:
Rückbaubereich in cm: ca. 100x100,
Ausführungshöhe in m: bis ca. 11 (über OK
Gelände),
Dachform: flach geneigtes Satteldach,
Dachneigung: 3,5% (ca. 2,00 Grad).
Leistung einschl. aller erforderlichen Nebenarbeiten, Schutzmaßnahmen und Hilfsmittel.
Gesamtmenge gliedert sich in mehrere Teilmengen verschiedener Größe und Abmessungen.
Menge: 44,000 St

#### 002.5 Demontage Absturzsicherungen

**002.5.1 Sekuranten (Absturzsicherung) demontieren**
Demontage von Sekuranten als Absturzsicherungen, auf vorhandenen Dachtragschalen aus Stahltrapezprofil als Dachdecke
mit Warmdachaufbau.
Anschlagpunkte aus Edelstahl oder verzinktem Stahl mit Fußplatte sowie mit Einhangöse,
befestigt bzw. verankert auf der Oberseite der
Dachbinder aus Stahlbeton.
Rückbau komplett einschl. der Befestigungs-
bzw. Verankerungsmittel sowie der Materialtrennung.
Das Abbruchmaterial von der Dachfläche
fördern, verladen und abtransportieren.
Anfallendes Material ist zu entsorgen, einschl.
Deponiegebühr;
Schuttbeseitigung und Kipp- bzw. Deponiegebühren in gesonderter Position.
Absturzsicherung an Dachrändern als Seitenschutz
ist gesondert ausgeschrieben.
Abmessungen:
Höhe Anschlageinrichtung in cm: ca. 50 (i.M.),
Dämmdicke in cm: 16,
Gesamtdicke Dachaufbau in cm: ca. 32 (inkl.
Stahltrapezprofil und Dampfsperre),
Ausführungshöhe in m: bis ca. 11 (über OK Gelände),
Dachform: flach geneigtes Satteldach,
Dachneigung: 3,5% (ca. 2,00 Grad).
Leistung einschl. aller erforderlichen Nebenarbeiten,
Schutzmaßnahmen und Hilfsmittel.
Menge: 44,000 St

### Titel 003 Dachabdichtungsarbeiten

#### 003.1 Vorbereitende Arbeiten

**003.1.1 Untergrundreinigung**
Untergrundvorbereitung
für nachfolgende Dachabdichtungsarbeiten
durch Reinigen der Oberfläche des Daches sowie aller
sonstigen Flächen mit Dachabdichtung (Attika- und
Wandanschlüsse, Aufsatzkränze der Lichtkuppeln etc.)
von Staub, Schmutz und losen Anhaftungen sowie
sonstigen Verunreinigungen.
Untergrund:
Dachtragschale aus Stahltrapezprofil als Dachdecke, Dampfsperre und Wärmedämmung sowie alte Dachabdichtungsoberlage aus Kunststoff auf Basis PVC-P
mit neuer Trenn- und Schutzlage, Bauteile aus Stahlbeton, Porenbeton oder Mauerwerk mit Verputz,
Dachform: flach geneigtes Satteldach,
Dachneigung: ca. 3,5 %,
Ausführungshöhe in m: bis ca. 11 (über OK Gelände).
Anfallendes Material ist zu entsorgen, einschl. Deponiegebühr.
Absturzsicherung an Dachrändern als Seitenschutz ist
gesondert ausgeschrieben.
Gesamtmenge gliedert sich in mehrere Teilmengen
verschiedener Größe und Abmessungen.
Leistung einschl. aller erforderlichen Nebenarbeiten,
Schutzmaßnahmen und Hilfsmittel.
Abrechnung nach m2 Dachabdichtungsfläche.
Menge: 2070,000 m²

#### 003.2 Wärmedämmung

**003.2.1 Wärmedämmung Teildachflächen, EPS-Hartschaumstoff, d=16 cm**
Wärmedämmschicht
aus EPS-Hartschaumstoff DIN EN 13163,
EPS 035 DAA dh,
Platten mit umlaufend glatten Kanten,
Wärmeleitfähigkeitsgruppe: 035,
Anwendungstyp: DAA dh,
Druckspannung in kN/m2: mind. 150,
Baustoffklasse nach DIN 4102: B1 (schwerentflammbar),
Dämmschichtdicke in cm: 16.
Dämmplatten unverrottbar,
beständig gegen aggressive Wässer und Humussäure,
ohne Nährwert für Insekten und Nagetiere.
Ausführung als Ergänzung bzw. Wiederherstellung der
Flachdachdämmung,
unter Beachtung der EnEV und DIN 4108.
Dämmstoff liefern und untereinander fugendicht gestoßen, lose auf Teildachflächen an Dachrändern
verlegen.
Verlegung 1-lagig, auf Teildachflächen im Gefälle.
Untergrund:
Dachdecke aus Stahltrapezprofil mit Dampfsperrschicht,
Dachform: flach geneigtes Satteldach,
Dachneigung: 3,5 % (ca. 2,00 Grad).
Abmessungen:
Einzelfläche in m2: bis ca. 50,
Dachrandbreite in m: ca. 1,20,
Ausführungshöhe in m: bis ca. 11 (über OK Gelände).
Dach zweifach geneigt (1 Hoch- und 2 Tiefpunkte),
Dachneigung im Grundriss parallel zu den Außen- wandscheiben.
Wandanschluss an Dachrandaufkantungen sowie der Brandwand werden beweglich ausgeführt,
erforderliche Metallhilfskonstruktionen sowie Befestigungsmittel sind in den Einheitspreis einzu- kalkulieren.
Dachoberfläche mit zahlreichen Ein- und Aufbauten
(Dachgullys, Lichtkuppeln, Anschlageinrichtungen etc.),
Entsprechende Mehrkosten (Schrägschnitte, Anpassungen, Verschnitt etc.) sind in den Einheitspreis einzukalkulieren.
Einschl. erforderlicher vorbereitender Arbeiten,
Zuschnitt- und Anpassarbeiten, dem fachgerechten An-
arbeiten an aufgehende Bauteile und an vorhandene
Flachdachdämmung, an Einbauten und Durchdringungen sowie an Hoch- und Tiefpunkte.
Absturzsicherung an Dachrändern als Seitenschutz ist
gesondert ausgeschrieben.
Leistung einschl. Lieferung aller Materialien sowie aller
erforderlichen Nebenarbeiten und Befestigungsmittel.
Gesamtmenge gliedert sich in mehrere Teilmengen
verschiedener Größe.
Abrechnung nach m2 Teildachfläche.
Menge: 175,000 m²

**003.2.2 Wärmedämmung ergänzen, EPS-Hartschaumstoff, d=16 cm**
Wärmedämmschicht
aus EPS-Hartschaumstoff DIN EN 13163,
EPS 035 DAA dh,
Platten mit umlaufend glatten Kanten,
Wärmeleitfähigkeitsgruppe: 035,
Anwendungstyp: DAA dh,
Druckspannung in kN/m2: mind. 150,
Baustoffklasse nach DIN 4102: B1 (schwerentflammbar),
Dämmschichtdicke in cm: 16.
Dämmplatten unverrottbar,
beständig gegen aggressive Wässer und Humussäure,
ohne Nährwert für Insekten und Nagetiere.
Ausführung als Ergänzung bzw. Wiederherstellung der
Flachdachdämmung in Teil- bzw. Kleinflächen im Be-
reich der zu erneuernden Anschlageinrichtungen (Se-
kuranten), unter Beachtung der EnEV und DIN 4108.
Dämmstoff liefern und passgenau zuschneiden sowie
fugendicht gestoßen und geklebt im Bereich der neuen
Sekuranten einbauen.
Ergänzung 1-lagig, auf Teildachflächen im Gefälle.
Untergrund:
Dachdecke aus Stahltrapezprofil mit Dampfsperrschicht,
Dachform: flach geneigtes Satteldach,
Dachneigung: 3,5 % (ca. 2,00 Grad).
Abmessungen:
Ergänzungsbereich in cm: ca. 100x100,
Ausführungshöhe in m: bis ca. 11 (über OK Gelände).
Dach zweifach geneigt (1 Hoch- und 2 Tiefpunkte),
Dachneigung im Grundriss parallel zu den Außen- wandscheiben.
Einschl. erforderlicher vorbereitender Arbeiten,
Zuschnitt- und Anpassarbeiten, dem fachgerechten An-
arbeiten an die Sekuranten und an die im Bestand verbleibende Flachdachdämmung.
Absturzsicherung an Dachrändern als Seitenschutz ist
gesondert ausgeschrieben.
Leistung einschl. Lieferung aller Materialien sowie aller
erforderlichen Nebenarbeiten und Befestigungsmittel.
Gesamtmenge gliedert sich in mehrere Teilmengen
verschiedener Größe.
Abrechnung nach St Dämmstoffergänzung.
Menge: 44,000 St

**003.2.3 Teildämmung Attikafläche, EPS-Hartschaumstoff, d=6 cm**
Dämmschicht als Teildämmung der innenseitigen
Attikafläche aus EPS-Hartschaumstoff DIN EN 13163,
EPS 035 WAA dm,
Platten mit umlaufend glatten Kanten,
Wärmeleitfähigkeitsgruppe: 035,
Anwendungstyp: WAA dm,
Druckspannung in kN/m2: mind. 100,
Baustoffklasse nach DIN 4102: B1 (schwerentflammbar),
Dämmschichtdicke in cm: 6.
Dämmplatten unverrottbar,
beständig gegen aggressive Wässer und Humussäure,
ohne Nährwert für Insekten und Nagetiere.
Ausführung als Attikateildämmung,
unter Beachtung der EnEV und DIN 4108.
Dämmstoff liefern und untereinander fugendicht gestoßen 1-lagig auf vertikaler Attikafläche als Teilflächen- dämmung einbauen. Dämmplatten vollflächig geklebt.
Untergrund: Porenbeton / Mauerwerk.
Abmessungen:
Einzellänge in m: bis ca. 45,
Dämmhöhe auf Attikafläche in cm: bis ca. 50,
Ausführungshöhe in m: bis ca. 11 (über OK Gelände).
Einschl. erforderlicher vorbereitender Arbeiten,
Zuschnitt- und Anpassarbeiten, dem fachgerechten An-
arbeiten an anschließende Bauteile, Einbauten und Durchdringungen.
Absturzsicherung an Dachrändern als Seitenschutz ist
gesondert ausgeschrieben.
Leistung einschl. Lieferung aller Materialien sowie aller
erforderlichen Nebenarbeiten und Befestigungsmittel.
Abrechnung nach m Attikadämmfläche.
Menge: 145,000 m

**003.2.4 Anschrägen der Attika-Teildämmung, Zulage**
An- bzw Abschrägen der Attika-Dämmplatten an den
oberen Abschlüssen der Attikateildämmung als Übergang zur Attikafläche aus Porenbeton,
einschl. Herstellung aller Pass- und Zuschnitte,
als Zulage.
Dämmdicken: ca. 60 mm,
Winkel: ca. 45 Grad.
Leistung einschl. Lieferung aller Materialien sowie aller
erforderlichen Nebenarbeiten, Schutzmaßnahmen und
Hilfsmittel.
Gesamtmenge gliedert sich in mehrere Teilmengen
verschiedener Größe und Abmessungen.
Abrechnung nach m Abschrägung.
Menge: 145,000 m

**003.2.5 Dämmstoffkeil, b/h 100/7 cm, Gefälledämmung**
Dämmstoffkeil
aus EPS-Hartschaumstoff DIN EN 13163,
EPS 035 DAA dh,
Wärmeleitfähigkeitsgruppe: 035,
Anwendungstyp: DAA dh,
Druckspannung in kN/m2: mind. 150,
Baustoffklasse nach DIN 4102: B1 (schwerentflammbar),
Schenkelbreite in cm: 100,
Schenkelhöhe in cm: 7.
Ausführung im Bereich von Attiken, an den Seiten der Tiefpunkte der Dachentwässerung.
Keile liefern und auf Wärmedämmschicht als Gegengefälledämmung einbauen, Keile vollflächig geklebt.
Einbau auf Dachflächen im Gefälle.
Dachform: flach geneigtes Satteldach,
Dachneigung: 3,5 % (ca. 2,00 Grad).
Abmessungen:
Einzellänge in m: bis ca. 45,
Ausführungshöhe in m: bis ca. 11 (über OK Gelände).
Dach zweifach geneigt (1 Hoch- und 2 Tiefpunkte),
Dachneigung im Grundriss parallel zu den Außen- wandscheiben.
Dachoberfläche mit zahlreichen Ein- und Aufbauten
(Dachgullys, Lichtkuppeln, Anschlageinrichtungen etc.),
Entsprechende Mehrkosten (Schrägschnitte, Anpassungen, Verschnitt etc.) sind in den Einheitspreis einzukalkulieren.
Einschl. erforderlicher vorbereitender Arbeiten,
Zuschnitt- und Anpassarbeiten, dem fachgerechten An-
arbeiten an Attikaanschlüsse sowie an aufgehende Bauteile und Einbauten.
Absturzsicherung an Dachrändern als Seitenschutz ist
gesondert ausgeschrieben.
Leistung einschl. Lieferung aller Materialien sowie aller
erforderlichen Nebenarbeiten und Befestigungsmittel.
Gesamtmenge gliedert sich in mehrere Teilmengen
verschiedener Größe.
Abrechnung nach m Dämmstoffkeil.
Menge: 145,000 m

#### 003.3 Abdichtungen

**003.3.1 Ergänzung Dampfsperre aus Elastomerbitumen**
Ergänzung Dampfsperrbahn im Einbaubereich neuer
bzw. erneuerter Anschlageinrichtungen (Sekuranten),
als kaltselbstklebende Elastomerbitumen-Dampfsperr- bahn gemäß DIN EN 13970,
1,5 mm dick, Brandlast reduziert, mit  Spezial-Alumi-
niumträgereinlage,
Dehnfähigkeit > 15 %,
Wasserdampfdurchlässigkeit nach
DIN EN 1931 (sd-Wert): > 1500 m,
mit hohem Diffusionswiderstand,
großer Durchtrittfestigkeit und Alkaliresistenz.
Dampfsperrbahn passgenau zuschneiden und als Er-
gänzung bzw. Wiederherstellung der Dampfsperre
im Bereich der Sekuranten auf dem Trapezblech geklebt verlegen und an neuen Sekuranten anarbeiten
sowie die Überlappungen zur verbliebenen Dampfsperrbahn umlaufend verkleben.
Verlegung bzw. Ergänzung 1-lagig.
Verlegung sowie Naht- und Stoßüberdeckung bzw.
Überlappungsüberdeckung entsprechend Herstellervorschrift.
Untergrund:
Dachtragschale aus Stahltrapezprofil,
Dachform: flach geneigtes Satteldach,
Dachneigung: 3,5% (ca. 2,00 Grad).
Abmessungen:
Ergänzungsbereich in cm: ca. 100x100,
Ausführungshöhe in m: bis ca. 11 (über OK Gelände),
Einschl. erforderlicher vorbereitender Arbeiten,
Zuschnitt- und Anpassarbeiten sowie dem fachgerechten Anarbeiten.
Absturzsicherung an Dachrändern als Seitenschutz
ist gesondert ausgeschrieben.
Leistung einschl. Lieferung aller Materialien sowie aller
erforderlichen Nebenarbeiten und Befestigungsmittel.
Gesamtmenge gliedert sich in mehrere Teilmengen
verschiedener Größe.
Abrechnung nach St Dampfsperrbahnergänzung.
Menge: 44,000 St

**003.3.2 Trenn- und Schutzlage, Glasvlies, 120 g/m², lose**
Trenn - und Schutzlage aus Glasvlies,
mit einem Flächengewicht von mind. 120 g/m²,
liefern und auf dem Untergrund aus alter Kunststoffdachabdichtungsoberlage auf Basis PVC-P und aus
EPS-Wärmedämmung, fachgerecht verlegen.
Verlegung sowie Naht- und Stoßüberdeckung
entsprechend Herstellervorschrift,
mit mind. 10 cm Stoßüberdeckung.
Dachform: flach geneigtes Satteldach,
Dachneigung: 3,5% (ca. 2,00 Grad).
Abmessungen:
Einzelfläche in m2: bis ca. 1200,
Ausführungshöhe in m: bis ca. 11 (über OK Gelände).
Dachoberfläche mit zahlreichen Ein- und Aufbauten
(Dachgullys, Lichtkuppeln, Anschlageinrichtungen etc.),
entsprechende Mehrkosten sind in den Einheitspreis
einzukalkulieren.
Einschl. erforderlicher vorbereitender Arbeiten,
Zuschnitt- und Anpassarbeiten sowie dem fachgerechten Anarbeiten an aufgehende Bauteile, Einbauten und
Durchdringungen.
Ausführung nach dem bauseitigen Vorbereiten der Dachflächen (Untergrundreinigung und neue Gegengefälledämmung).
Absturzsicherung an Dachrändern als Seitenschutz ist
gesondert ausgeschrieben.
Leistung einschl. Lieferung aller Materialien sowie aller
erforderlichen Nebenarbeiten und Befestigungsmittel.
Gesamtmenge gliedert sich in mehrere Teilmengen
verschiedener Größe und Abmessungen.
Abrechnung nach m2 Dachgrundfläche.
Menge: 1950,000 m²

**003.3.3 Kunststoffdachabdichtung FPO-PP, 1,8 mm, mechanisch befestigt**
Kunststoffdachbahnen auf Basis FPO-PP mit Synthesefaserverstärkung,
hoch wasserdampfdurchlässig, heißluftverschweißbar,
uv-stabil, temperatur- und hydrolysebeständig, weichmacherfrei, chemisch resistent sowie umweltfreudlich
liefern und auf dem Untergrund nach Herstellervorgaben bzw. nach Verlegeanleitung des Herstellers lose
verlegen und nach DIN 1055, mit der vorhandenen Wärmedämmung zusammen, auf dem Untergrund verdeckt mechanisch befestigen.
Die mechanische Befestigung ist unter Berücksichtigung der anstehenden Windsogkräfte mittels geeigneter Befestigungselemente des Systemanbieters
auszuführen.
Bahnendicke: 1,8 mm,
Bahnenbreite: 1,50 m,
Farbe: silbergrau (ähnlich RAL 7001).
Verlegung sowie Naht- und Stoßüberdeckung
entsprechend Herstellervorschrift.
Die Naht- und Stoßverbindungen sind homogen zu verschweißen.
Untergrund:
Dachtragschale aus Stahltrapezprofil als Dachdecke, Dampfsperre und Wärmedämmung sowie alte Dachabdichtungsoberlage aus Kunststoff auf Basis PVC-P
mit neuer Trenn- und Schutzlage.
Dachform: flach geneigtes Satteldach,
Dachneigung: 3,5% (ca. 2,00 Grad).
Abmessungen:
Einzelfläche in m2: bis ca. 1200,
Ausführungshöhe in m: bis ca. 11 (über OK Gelände).
Dachoberfläche mit zahlreichen Ein- und Aufbauten
(Dachgullys, Lichtkuppeln, Anschlageinrichtungen etc.),
entsprechende Mehrkosten sind in den Einheitspreis
einzukalkulieren.
Einschl. erforderlicher vorbereitender Arbeiten,
Zuschnitt- und Anpassarbeiten sowie dem fachgerechten Anarbeiten an aufgehende Bauteile, Einbauten und
Durchdringungen.
Ausführung nach dem bauseitigen Aufbringen der neuen
Trenn- und Schutzlage auf den vorhandenen Dachaufbau im Baubestand.
Die Attika- und Wandanschlußflächen sind der angegebenen Menge enthalten; jedoch in den Folgepositionen
mit Zulagen für den Mehraufwand belegt.
Absturzsicherung an Dachrändern als Seitenschutz ist
gesondert ausgeschrieben.
Leistung einschl. Lieferung aller Materialien sowie aller
erforderlichen Nebenarbeiten und Befestigungsmittel.
Abrechnung nach m2 Dachabdichtungsfläche.
Gesamtmenge gliedert sich in mehrere Teilmengen
verschiedener Größe und Abmessungen.
Menge: 2070,000 m²

**003.3.4 Dachrandanschluss Gegengefälledämmung, Zulage**
Anschluss der vorbeschriebenen Dachabdichtung
an Aufkantungen im Dachrandbereich der Gegengefälle der Dachentwässerung an die aufgehende
Attika aus Porenbeton mit innenseitig neuer Teildämmung, als Zulage.
Ausführung mit Verbundblech,
als Zuschnittsstreifen, Breite bis 300 mm,
1-fach gekantet, liefern und als Bahnenzwischenfixierung mit aufgeschweißtem
Abdichtungsbahnstreifen auf der Wärmedämmung
aus EPS-Hartschaumstoff mit zugelassenen
Befestigern im Abstand von ca. 25 cm fachgerecht
montieren.
Im Leistungsumfang ist das homogene
Verschweißen der Abdichtungsbahnstreifen auf das
Verbundblech mit einzukalkulieren.
Zusätzliche Befestigung der Dachabdichtungsbahn
in der Entwässerungslinie mit Einzelbefestigern.
Zuschnittstreifen der Abdichtungsbahn,
Breite bis ca. 150 cm,
vom Dachrand über die Entwässerungslinie bis
über die vorbeschriebenen zusätzlichen Einzelbefestiger verlegen, Stöße homogen verschweißen.
Anschlußbahn lose verlegt, Stoß auf dem vorbeschriebenen Zuschnittstreifen homogen verschweißt,
oberer Abschluß an der Attika ca. 50 cm hochgeführt,
Befestigung mit Wandanschlußprofil und zusätzlichem Deckprofil (gesonderte Positionen),
Befestigung nach Herstellervorschrift.
Obere Fuge des Deckprofil mit dauerelastischem
Silikon- Kautschuk-Kitt inkl. Vorprimern nach
Herstellerangaben versiegeln (gesonderte Position).
Untergrund: Porenbeton
Ausführung fachgerecht,
unter Berücksichtigung der geltenden Regelwerke
sowie der Herstellervorschriften,
Dachneigung: 3,5 % (2,00 Grad).
Abmessungen:
Einzellänge in m: bis ca. 45,
Ausführungshöhe in m: bis ca. 11 (über OK Gelände).
Dach zweifach geneigt (1 Hoch- und 2 Tiefpunkte),
Dachneigung im Grundriss parallel zu den Außen- wandscheiben.
Einschl. erforderlicher vorbereitender Arbeiten,
Untergrundvorbereitungen und Voranstriche, Zuschnitt-
und Anpassarbeiten, dem fachgerechten Anarbeiten an
aufgehende Bauteile, Einbauten und Durchdringungen
sowie einschl. eventuell erforderlicher mechanischer
Fixierung der Dachbahnen.
Absturzsicherung an Dachrändern als Seitenschutz ist
gesondert ausgeschrieben.
Leistung einschl. Lieferung aller Materialien sowie aller
erforderlichen Nebenarbeiten und Befestigungsmittel.
Gesamtmenge gliedert sich in mehrere Teilmengen
verschiedener Größe.
Abrechnung nach m Anschluss.
Menge: 150,000 m

**003.3.5 Dachrandanschluss Giebel und Brandwand, Zulage**
Anschluss der vorbeschriebenen Dachabdichtung
an Aufkantungen im Dachrandbereich und an der Brandwand entlang des Dachgefälle,
als Zulage.
Randfixierung der Abdichtungsbahn mit Befestigungsschiene, mit zugelassenen Befestigern im Abstand
von 25 cm fachgerecht montieren
und aufgeschweißter Rundschnur,
Durchmesser 4 mm in der Kehle montieren.
Untergrund: Stahltrapezblech mit Dampfsperre und
Wärmedämmung aus EPS-Hartschaumstoff
Anschlußbahn lose verlegt, Stoß über die vorbeschriebene Befestigungsschiene führen und
homogen auf der Abdichtungsbahn verschweißen,
Anschlußbahn an der Attika bis 50 cm und an der
Brandwand bis ca. 25 cm hochgeführt,
oberer Abschluß als Befestigung mit Wandanschlußprofil und zusätzlichem Deckprofil (gesonderte Positionen),
Befestigung nach Herstellervorschrift.
Obere Fuge des Deckprofil mit dauerelastischem
Silikon- Kautschuk-Kitt inkl. Vorprimern nach
Herstellerangaben versiegeln (gesonderte Position).
Untergrund: Porenbeton / Mauerwerk,
Ausführung fachgerecht,
unter Berücksichtigung der geltenden Regelwerke
sowie der Herstellervorschriften,
Dachneigung: 3,5 % (2,00 Grad).
Abmessungen:
Einzellänge in m: bis ca.  26,
Ausführungshöhe in m: bis ca. 11 (über OK Gelände).
Dach zweifach geneigt (1 Hoch- und 2 Tiefpunkte),
Dachneigung im Grundriss parallel zu den Außen- wandscheiben.
Einschl. erforderlicher vorbereitender Arbeiten,
Untergrundvorbereitungen und Voranstriche, Zuschnitt-
und Anpassarbeiten, dem fachgerechten Anarbeiten an
aufgehende Bauteile, Einbauten und Durchdringungen
sowie einschl. eventuell erforderlicher mechanischer
Fixierung der Dachbahnen.
Absturzsicherung an Dachrändern als Seitenschutz ist
gesondert ausgeschrieben.
Leistung einschl. Lieferung aller Materialien sowie aller
erforderlichen Nebenarbeiten und Befestigungsmittel.
Gesamtmenge gliedert sich in mehrere Teilmengen
verschiedener Größe.
Abrechnung nach m Anschluss.
Menge: 105,000 m

**003.3.6 Attikaabschluss, Zulage**
Abschluss der vorbeschriebenen Dachabdichtung
auf und am Attikabereich mit Anschluss an vorbeschriebene Dachrandanschlüsse,
als Zulage.
Randfixierung der Abdichtungsbahn im vorhandenem Dachrandprofil mit wiederzuverwendenden
Klemmschienen aus dem Baubestand.
Zwischenfixierung mit Einzelbefestigungen und mit
Zuschnittstreifen die Befestigungen überdecken.
Untergrund: Attikaoberfäche aus Porenbeton mit
Holzbohlen als oberer Abschluss und vertikale
Attikafläche aus Porenbeton.
Verlegung sowie Naht- und Stoßüberdeckung
entsprechend Herstellervorschrift.
Die Naht- und Stoßverbindungen sowie die Zuschnittstreifen und die Dachrandanschlüsse sind homogen
zu verschweißen.
Ausführung fachgerecht,
unter Berücksichtigung der geltenden Regelwerke
sowie der Herstellervorschriften,
Abmessungen:
Attikawanddicke in cm: bis 30,
Attikahöhe in cm: bis ca. 60 von OK Gegengefälle,
Zuschnittbreite in cm: bis ca. 70,
Einzellänge in m: bis ca.  26,
Ausführungshöhe in m: bis ca. 11 (über OK Gelände).
Einschl. erforderlicher vorbereitender Arbeiten,
Untergrundvorbereitungen und Voranstriche, Zuschnitt-
und Anpassarbeiten, dem fachgerechten Anarbeiten an
aufgehende Bauteile, Einbauten und Durchdringungen
sowie einschl. eventuell erforderlicher mechanischer
Fixierung der Dachbahnen.
Absturzsicherung an Dachrändern als Seitenschutz ist
gesondert ausgeschrieben.
Leistung einschl. Lieferung aller Materialien sowie aller
erforderlichen Nebenarbeiten und Befestigungsmittel.
Gesamtmenge gliedert sich in mehrere Teilmengen
verschiedener Größe.
Abrechnung nach m Attikaabschluss.
Menge: 180,000 m

**003.3.7 Eckausbildungen, Zulage**
Eckausbildungen als Innenecken der vorbeschriebenen Dachrandanschlüsse und Attikaabschlüsse,
als Zulage.
Ausführung als handwerklich hergestellte Innenecke
mit liegenden und stehenden Quetschfalten entsprechend Verlegeanleitung des Herstellers.
Verlegung sowie Naht- und Stoßüberdeckung
entsprechend Herstellervorschrift.
Die Naht- und Stoßverbindungen sowie die Zuschnittstreifen und die Dachrandanschlüsse sind homogen
zu verschweißen.
Ausführung fachgerecht,
unter Berücksichtigung der geltenden Regelwerke
sowie der Herstellervorschriften,
Abmessungen:
Attikawanddicke in cm: bis 30,
Attikahöhe in cm: bis ca. 60 von OK Gegengefälle,
Brandwanddicke in cm: bis 25,
Brandwandhöhe in cm: bis ca. 30,
Ausführungshöhe in m: bis ca. 11 (über OK Gelände).
Einschl. erforderlicher vorbereitender Arbeiten,
Untergrundvorbereitungen und Voranstriche, Zuschnitt-
und Anpassarbeiten, dem fachgerechten Anarbeiten an
aufgehende Bauteile und anschließende Abdichtungen.
Absturzsicherung an Dachrändern als Seitenschutz ist
gesondert ausgeschrieben.
Leistung einschl. Lieferung aller Materialien sowie aller
erforderlichen Nebenarbeiten und Befestigungsmittel.
Gesamtmenge gliedert sich in mehrere Teilmengen
verschiedener Größe.
Abrechnung nach St komplette Eckausbildung.
Menge: 8,000 St

**003.3.8 An- und Abschlüsse, Zulage**
An- und Abschlüsse der vorbeschriebenen Dachrandanschlüsse und Attikaabschlüsse in den Übergangsbereichen der Attika zu den längsseitig höher
liegenden Außenwandscheiben,
als Zulage.
Ausführung der An- und Abschlüsse sowie der Übergänge entsprechend Verlegeanleitung des Herstellers.
Verlegung sowie Naht- und Stoßüberdeckung
entsprechend Herstellervorschrift.
Die Naht- und Stoßverbindungen sowie die Zuschnittstreifen und die Dachrandanschlüsse sind homogen
zu verschweißen.
Ausführung fachgerecht,
unter Berücksichtigung der geltenden Regelwerke
sowie der Herstellervorschriften,
Abmessungen:
Attikawanddicke in cm: bis 30,
Übergangshöhe in cm: bis ca. 50,
Ausführungshöhe in m: bis ca. 11 (über OK Gelände).
Einschl. erforderlicher vorbereitender Arbeiten,
Untergrundvorbereitungen und Voranstriche, Zuschnitt-
und Anpassarbeiten, dem fachgerechten Anarbeiten an
aufgehende Bauteile und anschließende Abdichtungen.
Absturzsicherung an Dachrändern als Seitenschutz ist
gesondert ausgeschrieben.
Leistung einschl. Lieferung aller Materialien sowie aller
erforderlichen Nebenarbeiten und Befestigungsmittel.
Gesamtmenge gliedert sich in mehrere Teilmengen
verschiedener Größe.
Abrechnung nach St kompletten An- und Abschluss.
Menge: 8,000 St

**003.3.9 Anschluss Lichtkuppeln inkl. LK-Sockel, Zulage**
Anschluss der vorbeschriebenen Dachabdichtung
an Lichtkuppelkonstruktionen und an Lichtkuppelsockel,
als Zulage.
Ausführung fachgerecht,
unter Berücksichtigung der geltenden Regelwerke
sowie der Herstellervorschriften,
im Anschlussbereich der Dachabdichtung zu den
Lichtkuppeln mit Aufsatzkranz aus GFK mit FPO-
Anschlußstreifen und im Übergangsbereich zu den
Lichtkuppelsockeln aus EPS-Dämmstoff mit FPO-
Schleppstreifen.
Abmessungen:
Anschlußhöhe Lichtkuppel in cm: ca. 18,
Einzelgröße Lichtkuppel (l/b) in cm: 120/120,
Anschlußhöhe LK-Sockel in cm: ca. 12,
Einzelgröße LK-Sockel (l/b) in cm: ca. 250/250.
Randfixierung der Abdichtungsbahn vor der Lichtkuppel mit Einzelbefestigern.
Den FPO-Anschlußstreifen über die Abdichtungsbahn schlagen und homogen verschweißen.
Einschl. erforderlicher Untergrundvorbereitungen
sowie eventuell erforderlicher mechanischer
Fixierung der Abdichtungsbahnen sowie aller erforderlichen Eckausbildungen als Außenecken.
Leistung einschl. Lieferung aller Materialien sowie aller
erforderlichen Nebenarbeiten und Befestigungsmittel,
Schutzmaßnahmen und Hilfsmittel.
Abrechnung nach St. Lichtkuppel inkl. LK-Sockel.
Menge: 18,000 St

**003.3.10 Anschluss Anschlageinrichtungen, Zulage**
Anschluss der vorbeschriebenen Dachabdichtung an
Anschlageinrichtungskonstruktionen (Sekuranten),
als Zulage.
Ausführung fachgerecht,
unter Berücksichtigung der geltenden Regelwerke sowie
der Herstellervorschriften,
im Anschlussbereich der Dachabdichtung zu Dachdurchdringungen (Rohrstütze mit Fuß- und Konterplatte).
Querschnitt der Durchdringungen rund,
Eindichtung mit geeigneten Dichtmanschetten bestehend
aus Rohrummantelungen und Fußmanschetten,
Dichtmanschetten auf Dachbahnen führen und homogen
verschweißen,
oberer Abschluß mit Rohrschelle, hinterkittet
Dachform: flach geneigtes Satteldach,
Dachneigung: 3,5 % (ca. 2,00 Grad).
Abmessungen:
Durchmesser Sekurant in mm: bis 80,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Anschlageinrichtung.
Menge: 44,000 St

**003.3.11 Anschluss Durchdringungen, Rohrdurchführungen, d bis 100 mm, Zulage**
Anschluss der vorbeschriebenen Dachabdichtung
an Durchdringungen der Dachhaut,
als Zulage.
Ausführung fachgerecht,
unter Berücksichtigung der geltenden Regelwerke sowie
der Herstellervorschriften,
im Anschlussbereich der Dachabdichtung zu Dachdurchdringungen (Rohrdurchführungen).
Querschnitt der Durchdringungen rund,
Eindichtung mit geeigneten Dichtmanschetten bestehend
aus Rohrummantelungen und Fußmanschetten,
Dichtmanschetten auf Dachbahnen führen und homogen
verschweißen,
oberer Abschluß mit Rohrschelle, hinterkittet.
Dachform: flach geneigtes Satteldach,
Dachneigung: 3,5 % (ca. 2,00 Grad).
Abmessungen:
Durchmesser Rohr in mm: bis 100,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Rohrdurchführung.
Menge: 2,000 St

**003.3.12 Anschluss Durchdringungen, Rohrdurchführungen, d bis 200 mm, Zulage**
Anschluss der vorbeschriebenen Dachabdichtung
an Durchdringungen der Dachhaut,
als Zulage.
Ausführung fachgerecht,
unter Berücksichtigung der geltenden Regelwerke sowie
der Herstellervorschriften,
im Anschlussbereich der Dachabdichtung zu Dachdurchdringungen (Rohrdurchführungen).
Querschnitt der Durchdringungen rund,
Eindichtung mit geeigneten Dichtmanschetten bestehend
aus Rohrummantelungen und Fußmanschetten,
Dichtmanschetten auf Dachbahnen führen und homogen
verschweißen,
oberer Abschluß mit Rohrschelle, hinterkittet.
Dachform: flach geneigtes Satteldach,
Dachneigung: 3,5 % (ca. 2,00 Grad).
Abmessungen:
Durchmesser Rohr in mm: bis 200,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Rohrdurchführung.
Menge: 2,000 St

**003.3.13 Anschluss Durchdringungen, Rohrdurchführungen, d bis 300 mm, Zulage**
Anschluss der vorbeschriebenen Dachabdichtung
an Durchdringungen der Dachhaut,
als Zulage.
Ausführung fachgerecht,
unter Berücksichtigung der geltenden Regelwerke sowie
der Herstellervorschriften,
im Anschlussbereich der Dachabdichtung zu Dachdurchdringungen (Rohrdurchführungen).
Querschnitt der Durchdringungen rund,
Eindichtung mit geeigneten Dichtmanschetten bestehend
aus Rohrummantelungen und Fußmanschetten,
Dichtmanschetten auf Dachbahnen führen und homogen
verschweißen,
oberer Abschluß mit Rohrschelle, hinterkittet.
Dachform: flach geneigtes Satteldach,
Dachneigung: 3,5 % (ca. 2,00 Grad).
Abmessungen:
Durchmesser Rohr in mm: bis 300,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Rohrdurchführung.
Menge: 1,000 St

**003.3.14 Anschluss Durchdringungen, Rohrdurchführungen, d bis 400 mm, Zulage**
Anschluss der vorbeschriebenen Dachabdichtung
an Durchdringungen der Dachhaut,
als Zulage.
Ausführung fachgerecht,
unter Berücksichtigung der geltenden Regelwerke sowie
der Herstellervorschriften,
im Anschlussbereich der Dachabdichtung zu Dachdurchdringungen (Rohrdurchführungen).
Querschnitt der Durchdringungen rund,
Eindichtung mit geeigneten Dichtmanschetten bestehend
aus Rohrummantelungen und Fußmanschetten,
Dichtmanschetten auf Dachbahnen führen und homogen
verschweißen,
oberer Abschluß mit Rohrschelle, hinterkittet.
Dachform: flach geneigtes Satteldach,
Dachneigung: 3,5 % (ca. 2,00 Grad).
Abmessungen:
Durchmesser Rohr in mm: bis 400,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Rohrdurchführung.
Menge: 1,000 St

**003.3.15 Anschluss Durchdringungen, Rohrdurchführungen, d bis 500 mm, Zulage**
Anschluss der vorbeschriebenen Dachabdichtung
an Durchdringungen der Dachhaut,
als Zulage.
Ausführung fachgerecht,
unter Berücksichtigung der geltenden Regelwerke sowie
der Herstellervorschriften,
im Anschlussbereich der Dachabdichtung zu Dachdurchdringungen (Rohrdurchführungen).
Querschnitt der Durchdringungen rund,
Eindichtung mit geeigneten Dichtmanschetten bestehend
aus Rohrummantelungen und Fußmanschetten,
Dichtmanschetten auf Dachbahnen führen und homogen
verschweißen,
oberer Abschluß mit Rohrschelle, hinterkittet.
Dachform: flach geneigtes Satteldach,
Dachneigung: 3,5 % (ca. 2,00 Grad).
Abmessungen:
Durchmesser Rohr in mm: bis 500,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Rohrdurchführung.
Menge: 1,000 St

**003.3.16 Anschluss Durchdringungen, Deflektorhauben, d bis 200 mm, Zulage**
Anschluss der vorbeschriebenen Dachabdichtung
an Durchdringungen der Dachhaut,
als Zulage.
Ausführung fachgerecht,
unter Berücksichtigung der geltenden Regelwerke sowie
der Herstellervorschriften,
im Anschlussbereich der Dachabdichtung zu Dachdurchdringungen (Deflektorhauben).
Querschnitt der Durchdringungen rund,
Eindichtung mit geeigneten Dichtmanschetten bestehend
aus Rohrummantelungen und Fußmanschetten,
Dichtmanschetten auf Dachbahnen führen und homogen
verschweißen,
oberer Abschluß mit Rohrschelle, hinterkittet.
Dachform: flach geneigtes Satteldach,
Dachneigung: 3,5 % (ca. 2,00 Grad).
Abmessungen:
Durchmesser Rohr in mm: bis 200,
Ausführungshöhe in m: bis ca.11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Dachdurchführung.
Menge: 1,000 St

**003.3.17 Anschluss Durchdringungen, Deflektorhauben, d bis 400 mm, Zulage**
Anschluss der vorbeschriebenen Dachabdichtung
an Durchdringungen der Dachhaut,
als Zulage.
Ausführung fachgerecht,
unter Berücksichtigung der geltenden Regelwerke sowie
der Herstellervorschriften,
im Anschlussbereich der Dachabdichtung zu Dachdurchdringungen (Regenkragen der Deflektorhauben).
Querschnitt der Durchdringungen rund,
Eindichtung mit geeigneten Dichtmanschetten bestehend
aus Rohrummantelungen und Fußmanschetten,
Dichtmanschetten auf Dachbahnen führen und homogen
verschweißen,
oberer Abschluß mit Rohrschelle, hinterkittet.
Dachform: flach geneigtes Satteldach,
Dachneigung: 3,5 % (ca. 2,00 Grad).
Abmessungen:
Durchmesser Rohr in mm: bis 400,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Dachdurchführung.
Menge: 1,000 St

**003.3.18 Anschluss Durchdringungen, 2-teilige Dunstrohre, DN 70, Zulage**
Anschluss der vorbeschriebenen Dachabdichtung
an Durchdringungen der Dachhaut,
als Zulage.
Ausführung fachgerecht,
unter Berücksichtigung der geltenden Regelwerke sowie
der Herstellervorschriften,
im Anschlussbereich der Dachabdichtung zu Dachdurchdringungen (2-teilige Dunstrohranschlüsse).
Querschnitt der Durchdringungen rund,
Dampfsperre an Manschette des Unterteil anschließen,
Oberteil montieren und Abdichtungsbahn auf der
Manschette des Oberteil anschließen.
Eindichtung mit geeigneten Dichtmanschetten bestehend
aus Rohrummantelungen und Fußmanschetten,
Dichtmanschetten auf Dachbahnen führen und homogen
verschweißen,
oberer Abschluß mit Rohrschelle, hinterkittet.
Dachform: flach geneigtes Satteldach,
Dachneigung: 3,5 % (ca. 2,00 Grad).
Abmessungen:
Dunstrohr: DN 70,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Rohrdurchführung.
Menge: 5,000 St

**003.3.19 Anschluss Durchdringungen, 2-teilige Dunstrohre, DN 100, Zulage**
Anschluss der vorbeschriebenen Dachabdichtung
an Durchdringungen der Dachhaut,
als Zulage.
Ausführung fachgerecht,
unter Berücksichtigung der geltenden Regelwerke sowie
der Herstellervorschriften,
im Anschlussbereich der Dachabdichtung zu Dachdurchdringungen (2-teilige Dunstrohranschlüsse).
Querschnitt der Durchdringungen rund,
Dampfsperre an Manschette des Unterteil anschließen,
Oberteil montieren und Abdichtungsbahn auf der
Manschette des Oberteil anschließen.
Eindichtung mit geeigneten Dichtmanschetten bestehend
aus Rohrummantelungen und Fußmanschetten,
Dichtmanschetten auf Dachbahnen führen und homogen
verschweißen,
oberer Abschluß mit Rohrschelle, hinterkittet.
Dachform: flach geneigtes Satteldach,
Dachneigung: 3,5 % (ca. 2,00 Grad).
Abmessungen:
Dunstrohr: DN 100,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Rohrdurchführung.
Menge: 4,000 St

**003.3.20 Anschluss Durchdringungen, 2-teilige Dunstrohre, DN 125, Zulage**
Anschluss der vorbeschriebenen Dachabdichtung
an Durchdringungen der Dachhaut,
als Zulage.
Ausführung fachgerecht,
unter Berücksichtigung der geltenden Regelwerke sowie
der Herstellervorschriften,
im Anschlussbereich der Dachabdichtung zu Dachdurchdringungen (2-teilige Dunstrohranschlüsse).
Querschnitt der Durchdringungen rund,
Dampfsperre an Manschette des Unterteil anschließen,
Oberteil montieren und Abdichtungsbahn auf der
Manschette des Oberteil anschließen.
Eindichtung mit geeigneten Dichtmanschetten bestehend
aus Rohrummantelungen und Fußmanschetten,
Dichtmanschetten auf Dachbahnen führen und homogen
verschweißen,
oberer Abschluß mit Rohrschelle, hinterkittet.
Dachform: flach geneigtes Satteldach,
Dachneigung: 3,5 % (ca. 2,00 Grad).
Abmessungen:
Dunstrohr: DN 125,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Rohrdurchführung.
Menge: 1,000 St

**003.3.21 Anschluss Durchdringungen, 2-teilige Dunstrohre, DN 150, Zulage**
Anschluss der vorbeschriebenen Dachabdichtung
an Durchdringungen der Dachhaut,
als Zulage.
Ausführung fachgerecht,
unter Berücksichtigung der geltenden Regelwerke sowie
der Herstellervorschriften,
im Anschlussbereich der Dachabdichtung zu Dachdurchdringungen (2-teilige Dunstrohranschlüsse).
Querschnitt der Durchdringungen rund,
Dampfsperre an Manschette des Unterteil anschließen,
Oberteil montieren und Abdichtungsbahn auf der
Manschette des Oberteil anschließen.
Eindichtung mit geeigneten Dichtmanschetten bestehend
aus Rohrummantelungen und Fußmanschetten,
Dichtmanschetten auf Dachbahnen führen und homogen
verschweißen,
oberer Abschluß mit Rohrschelle, hinterkittet.
Dachform: flach geneigtes Satteldach,
Dachneigung: 3,5 % (ca. 2,00 Grad).
Abmessungen:
Dunstrohr: DN 150,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Rohrdurchführung.
Menge: 1,000 St

**003.3.22 Anschluss Wasserspeier/Notüberlauf, b/h bis 350/150 mm, Zulage**
Anschluss der vorbeschriebenen Dachabdichtung
an Durchdringungen der Attika,
als Zulage.
Ausführung fachgerecht,
unter Berücksichtigung der geltenden Regelwerke sowie
der Herstellervorschriften,
im Anschlussbereich der Dachabdichtung zu Durchdringungen (Wasserspeier / Notüberlauf).
Querschnitt der Durchdringungen rechteckig,
Eindichtung durch homogenes Verschweißen der
Abdichtungsbahn auf der Anschlußmanschette des
Wasserspeiers.
Dachform: flach geneigtes Satteldach,
Dachneigung: 3,5 % (ca. 2,00 Grad).
Abmessungen:
Querschnitt Wasserspeier in mm (b/h): bis 350/150,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Wasserspeier.
Menge: 14,000 St

**003.3.23 Anschluss Durchdringungen, Dachabläufe für Druckströmung, DN 70, Zulage**
Anschluss der vorbeschriebenen Dachabdichtung
an Durchdringungen der Dachhaut,
als Zulage.
Ausführung fachgerecht,
unter Berücksichtigung der geltenden Regelwerke sowie
der Herstellervorschriften,
im Anschlussbereich der Dachabdichtung zu Dachdurchdringungen (Dachabläufe für Druckströmung).
Querschnitt der Durchdringungen rund,
Dampfsperre in den Losflansch der Unterteildichtung
einbauen,
nach dem Einbau des Ablaufkörper Dachabdichtungsbahn mit Kompressionsdichtung in den Losflansch
einbauen und um den Einlauf gemäß Flachdachrichtlinie fixieren.
Dachform: flach geneigtes Satteldach,
Dachneigung: 3,5 % (ca. 2,00 Grad).
Abmessungen:
Einlaufgröße: DN 70,
Ausführungshöhe in m: bis ca. 11 (über OK Gelände).
Dach zweifach geneigt (1 Hoch- und 2 Tiefpunkte),
Dachneigung im Grundriss parallel zu den Außen- wandscheiben.
Einschl. erforderlicher vorbereitender Arbeiten,
Untergrundvorbereitungen und Voranstriche, Zuschnitt-
und Anpassarbeiten, dem fachgerechten Anarbeiten an
aufgehende Bauteile sowie an Einbauten und Durchdringungen.
Absturzsicherung an Dachrändern als Seitenschutz ist
gesondert ausgeschrieben.
Leistung einschl. Lieferung aller Materialien sowie aller
erforderlichen Nebenarbeiten und Befestigungsmittel.
Abrechnung nach St. Einlauf.
Menge: 10,000 St

**003.3.24 Flüssigabdichtung, Einzelstellen, Zulage**
Flüssigabdichtung aus zweikomponentigem
pigmentiertem Abdichtungsharz auf Polymethylmethacrylat-Basis für An- und Abschlüsse
sowie schwer zugängliche Bereiche an Durchdringungen, wie Fallstrangentlüfter, Lüftungsleitungen, Verankerungen o.ä.,
als Zulage zur Dachabdichtung.
Abmessungen:
Höhe über OK DAD: bis ca. 25 cm,
Einzelgröße bis 1,0 m2,
Durchmesser: bis 50 cm
oder
Querschnitt: bis 100x100 cm.
Ausführung unter Einhaltung der Hersteller-
und Verarbeitungsvorschriften wie folgt:
-Untergrund gründlich reinigen und entfetten.
-Untergrund aufrauhen bzw. mechanisch anschleifen und danach Staub restlos entfernen.
-Spezialgrundierung mit FPO-Eignung auftragen und ablüften lassen.
-Ränder und Abgrenzungen abkleben.
-Spezialvlies für Einbettung in Abdichtung
 passgenau zuschneiden.
-Flüssigabdichtung mit geeignetem Werkzeug auf trockenen Untergrund auftragen
 und zugeschnittenes Spezialvlies mit ausreichender Überdeckung vollflächig und
 hohlraumfrei einbetten sowie Flüssigabdichtung auf das Spezialvlies auftragen.
-Abklebungen vor Aushärtung der Abdichtung entfernen.
Verbrauch: mind. 3,0 bis 4,0 kg/m2,
Trockenschichtdicke: mind. 2,1 mm.
Ausführungshöhe in m: bis ca. 11 (über OK Gelände).
Absturzsicherung an Dachrändern als Seitenschutz ist
gesondert ausgeschrieben.
Leistung einschl. Lieferung aller Materialien sowie aller
erforderlichen Nebenarbeiten und Befestigungsmittel.
Gesamtmenge gliedert sich in mehrere Teilmengen
verschiedener Größe und Abmessungen.
Abrechnung nach St. Einzelstelle.
Menge: 70,000 St

**003.3.25 Schutzbahn für Wartungswege auf FPO-Dachbahnen**
Schutzbahn auf Basis FPO-PP mit Oberflächenstrukturierung und Synthesefaserverstärkung zur
Kennzeichnung und Absicherung von Wartungs-
und Verkehrswegen auf Flachdachflächen.
Ausführung und technische Kriterien:
-Material:
 Flexible Polyolefine (FPO), bitumenverträglich,
 UV-beständig und witterungsstabil.
-Oberfläche:
 Rutschhemmende Oberflächenstruktur (z.B.
 Riffelblech- oder Pyramidenprägung) zur Ge-
 währleistung der Trittsicherheit bei Nässe.
-Rutschhemmklasse:
 Mindestens R10 nach DIN 51130.
-Farbe:
 Kontrastierend zur sonstigen Dachfläche (z.B.
 dunkelgrau oder anthrazit) zur eindeutigen optischen Kennzeichnung des Laufweges.
-Abmessungen:
 Bahnbreite ca. 0,75 m, Bahndicke ca. 2,0 mm.
Verlegung:
Neue FPO-Dachabdichtung gündlich reinigen
und Schutzbahn nach erstellter Planvorgabe
verlegen und mechanisch befestigen oder aufschweißen. Die Naht- und Stoßbereiche sind
nach Verlegeanleitung des Herstellers fachgerecht zu überlappen und mittels Heißluft homogen mit der darunterliegenden FPO-Dachbahn
zu verschweißen. Die Verarbeitungsanleitungen
des Systemherstellers sind genau einzuhalten.
Weitere Kalkulationsangaben:
Dachform: flach geneigtes Satteldach,
Dachneigung: 3,5% (ca. 2,00 Grad),
Einzelfläche in m2: bis ca. 35,
Ausführungshöhe in m: bis ca. 11 (über OK Gelände).
Einschl. erforderlicher vorbereitender Arbeiten,
Zuschnitt- und Anpassarbeiten sowie dem fachgerechten Herstellen aller An- und Abschlüsse.
Absturzsicherung an Dachrändern als Seitenschutz ist
gesondert ausgeschrieben.
Leistung einschl. Lieferung aller Materialien sowie aller
erforderlichen Nebenarbeiten und Befestigungsmittel.
Gesamtmenge gliedert sich in mehrere Teilmengen
verschiedener Größe und Abmessungen.
Abrechnung nach m2 Schutzbahn.
Menge: 450,000 m²

**003.3.26 Schutzbahn Richtungswechsel, Zulage**
Richtungswechsel in Form von L-Form, T-Stücke
o.ä. im Verlauf der FPO-Schutzbahn fachgerecht
herstellen,
als Zulage.
Ausführung:
-Maßgenaues Zuschneiden der FPO-Schutzbahn
 auf Gehrung oder als stumpfen Stoß entsprechend
 der geplanten Laufwegführung.
-Fachgerechtes Verschweißen aller zusätzlichen
 Stoß- und Nahtbereiche im Eckbereich mittels Heißluft.
-Ecken sind materialschonend abzurunden (Vermeidung von Kerbwirkung und spitzen Ecken), um ein
 nachträgliches Ablösen unter Verkehrs oder Windlasten zu verhindern.
Dachform: flach geneigtes Satteldach,
Dachneigung: 3,5% (ca. 2,00 Grad),
Ausführungshöhe in m: bis ca. 11 (über OK Gelände).
Einschl. erforderlicher vorbereitender Arbeiten,
Zuschnitt- und Anpassarbeiten sowie dem fachgerechten Herstellen aller An- und Abschlüsse.
Absturzsicherung an Dachrändern als Seitenschutz ist
gesondert ausgeschrieben.
Leistung einschl. Lieferung aller Materialien sowie aller
erforderlichen Nebenarbeiten und Befestigungsmittel.
Abrechnung nach St. Richtungswechsel.
Menge: 50,000 St

**003.3.27 Dichtigkeitsprüfung Flachdach**
Ausführen einer systematischen, zerstörungsfreien Dichtigkeitsprüfung aller Schweißnähte, Überlappungen, Dachdurchdringungen und Anschlüsse auf beiden
zusammenhängenden Flachdachflächen.
Die Abdichtung besteht aus werkseitig verlegten FPO-
Bahnen.
Leistungs- bzw. Ausführungsumfang:
-Visuelle Sichtkontrolle aller Bahnenoberflächen im
 Nahtbereich auf Beschädigungen.
-Mechanische Vorprüfung aller Längs- und Quernähte
 (T-Stöße) mittels Nahtprüfnadel.
-Messtechnische Prüfung aller handgeschweißten
 Detailanschlüsse, Wandanschlüsse, Attikaanschlüsse
 sowie sämtlicher Dachdurchdringungen (z.B. Gullis,
 Lüfter, Lichtkuppeln etc.) mittels Vakuum-Prüfglocken-
 verfahren (Saug- und Blasenmethode) unter Verwendung eines zertifizierten, oberflächenschonenden
 Schaum-Prüfmittels.
-Punktuelle Nachprüfung von unklaren Nahtabschnitten
 im Vakuum-Verfahren.
-Farbliche, reversible Markierung aller lokalisierten
 Fehlstellen direkt auf der Dachhaut zur anschließenden
 Nacharbeit durch den Dachdecker.
-Erstellung eines digitalen Prüfprotokolls inkl.
 Fotodokumentation der Prüfbereiche, Auflistung der
 vorgefundenen Mängel und Bestätigung der geprüften
 Bereiche nach den Fachregeln des ZVDH.
Dichtigkeitsprüfung als zerstörungsfreie Qualitätsprüfung von Nahtverbindungen, An- und Abschlüssen
sowie Durchdringungen bei FPO-Dachabdichtungs-
bahnen.
Abrechnung nach m2 Dachabdichtungsfläche.
Menge: 2070,000 m²

#### 003.4 Einbauteile - Absturzsicherungen

**003.4.1 Flachdach-Absturzsicherungen (Sekuranten)**
Anschlageinrichtung (Sekurant)
als Absturzsicherung für Wartungs- und Reparaturarbeiten auf dem Flachdach.
Fachgerechte Montage eines bauaufsichtlich zugelassenen Einzelanschlagpunktes zur Absturzsicherung
als permanent nutzbare Sicherungseinrichtung auf
Stahltrapezprofilen in Positivlage.
Technische Spezifikationen:
-Systemart als permanent installierter Einzelanschlagpunkt (Typ A).
-Konstruktion bestehend aus einer Grund- bzw. Fußplatte zur Lastverteilung und einer aufgeschweißten
 Anschlagsäule (Stützrohrdurchmesser mind. 26 mm)
 mit drehbarer oder fixer Anschlagöse.
-Untergrund Stahltrapezprofil in Postivlage mit Profilhöhe von 153 mm und Nenndicke des Stahlbleches
 von t=1,25 mm.
-Befestigung mittels Durchsteckmontage direkt im
 Obergurt des Trapezprofils mit mind. 4 Stück bauaufsichtlich zugelassenen Kippdübeln (Gewinde M8,
 Edelstahl V2A) durch die Langlöcher der Fußplatte.
-Zertifizierung und Normen:
 Geprüft nach DIN EN 795:2012 Typ A sowie DIN
 CEN/TS 16415 für Mehrfachpersonen-Nutzung.
-Bauaufsichtlicher Nachweis:
 Der Anschlagpunkt muss über eine gültige allgemeine bauaufsichtliche Zulassung (abZ) oder eine
 allgemeine Bauartgenehmigung (aBG) des Deutschen Instituts für Bautechnik (DIBt) für Trapezprofile mit einer Profilhöhe ≥ 150 mm verfügen.
-Material vollständig aus korrosionsbeständigem
 Edelstahl (werkzeugfrei witterungsbeständig, mind.
 Werkstoff-Nr. 1.4301 / AISI 304 bzw. Korrosionsbeständigkeitsklasse CRC II).
-Nutzung zugelassen und statisch ausgelegt als
 Anschlagpunkt für die gleichzeitige Nutzung von
 bis zu 3 Personen.
Weitere Anforderungen:
-Die Montage muss genau nach den Vorgaben der
 Zulassung und der Montageanleitung des Herstellers mittels Drehmomentschlüssel ausgeführt werden.
-Die Tragfähigkeit der Dachkonstruktion (Stahltrapezprofil als Dachtragschale auf Dachbindern aus Stahlbeton verlegt bzw. montiert) ist für die auftretenden
 Kräfte im Sturzfall im Rahmen der zu erstellenden
 Werkplanung nachzuweisen (Werkplanung ist in
 gesonderter Position ausgeschrieben).
-Im Leistungsumfang enthalten sind die Erstellung der
 vollständigen Systemdokumentation (inkl. Fotodokumentation der Befestigung), das fachgerechte Ab-
 dichten der Durchdringungspunkte gegen Feuchtigkeit bzw. Nässe, die vorgeschriebene Kennzeichnung
 sowie die Übergabe eines Prüfbuches.
Abmessungen:
Höhe Anschlageinrichtung in cm: ca. 50,
Dämmdicke cm: 16,
Gesamtdicke Dachaufbau in cm: ca. 32 (inkl.
Stahltrapezprofil und Dampfsperre),
Ausführungshöhe in m: bis ca. 11 (über OK Gelände),
Dachform: flach geneigtes Satteldach,
Dachneigung: 3,5% (ca. 2,00 Grad).
Absturzsicherung an Dachrändern als Seitenschutz
ist gesondert ausgeschrieben.
Leistung einschl. Lieferung aller Materialien sowie aller
erforderlichen Nebenarbeiten und Befestigungsmittel,
Schutzmaßnahmen und Hilfsmittel.
Menge: 44,000 St

### Titel 004 Dachklempnerarbeiten

#### 004.1 Abdeckungen und Verblechungen

**004.1.1 Abdeckblech Brandwand, Z ca. 750 mm, Titanzink**
Abdeckblech
aus legiertem Zink DIN 17770 (Titanzink),
Dicke in mm: 1,2,
4-fach gekantet,
beidseitig mit Abkantung und Tropfkante als Falz,
mit einseitigem Gefälle (2 %),
Ansichtsbreite der Abkantungen in mm: ca. 200,
Wanddicke in mm: ca. 250,
Zuschnittbreite in mm: ca. 750.
Abdeckblech einschl. allem Zubehör liefern
auf der Brandwand über dem Flachdach sturm-
und regensicher montieren.
Befestigung verdeckt, auf verstärkten Klemmprofilen.
Befestigung der Klemmprofile korrosionsgeschützt,
in Bauteilen aus Mauerwerk / Porenbeton.
Ausführungshöhe in m: bis ca. 11 (über OK Gelände).
Einschl. erforderlicher vorbereitender Arbeiten,
Zuschnitt- und Anpaßarbeiten sowie aller Klemmprofile
(3 St./m), Stoßverbinder und Dehnungsausgleicher.
Absturzsicherung an Dachrändern als Seitenschutz ist
gesondert ausgeschrieben.
Leistung einschl. Lieferung aller Materialien sowie aller
erforderlichen Nebenarbeiten und Befestigungsmittel,
Schutzmaßnahmen und Hilfsmittel.
Gesamtmenge gliedert sich in mehrere Teilmengen
verschiedener Größe und Abmessungen.
Abrechnung nach m Abdeckblech.
Menge: 26,000 m

**004.1.2 Anschluss Brandwand, Zulage**
Leistung wie zuletzt in vollem Wortlaut beschrieben,
jedoch:
Herstellen von Randanschlüssen der Brandwandabdeckung an aufgehenden Bauteilen, als Zulage zur vorangegangenen Hauptposition.
Leistung einschl. zusätzlicher Aufkantungen sowie aller erforderlichen Befestigungsmittel und Nebenarbeiten.
Menge: 2,000 St

**004.1.3 Anschlussprofil, Wandanschluß**
Anschlußprofil (Klemmleisten)
aus Aluminium (AlMgMn) DIN 1745,
geeignet für zuvor beschriebene Anschlüsse der Dachabdichtung an Dachrandbereichen und der Brandwand.
Wandanschlußprofil einschl. allem Zubehör liefern und
ab Oberkante der Abdichtung sturm- und regensicher,
flanschenartig montieren.
Einschl. aller Eckausbildungen (Gehrungsschnitt).
Ausführung fachgerecht,
unter Berücksichtigung der geltenden Regelwerke sowie
der Herstellervorschriften,
im Anschlussbereich der Dachabdichtung zu den Dachrandbereichen (Attika) sowie an der übers Dach geführten Brandwand.
Befestigung in Dachrandbereichen aus Porenbeton bzw.
in der Brandwand aus Porenbeton/Kalksandstein.
Oberkante versiegeln,
Fuge zwischen Profil und Bauteil mit dauerelastischem
Dichtstoff sowie mit vorkomprimiertem Dichtband.
Dachform: flach geneigtes Satteldach,
Dachneigung: 3,5 % (ca. 2,00 Grad).
Abmessungen:
Einzellänge in m: bis ca. 45,
Ausführungshöhe in m: bis ca. 11 (über OK Gelände).
Dach zweifach geneigt (1 Hoch- und 2 Tiefpunkte),
Dachneigung im Grundriss parallel zu den Außen- wandscheiben.
Entsprechende Mehrkosten (Schrägschnitte, Anpassungen, Verschnitt etc.) sind in den Einheitspreis einzukalkulieren.
Einschl. erforderlicher vorbereitender Arbeiten,
Zuschnitt- und Anpassarbeiten, dem fachgerechten An-
arbeiten an aufgehende Bauteile, Einbauten und Durchdringungen, Hoch- und Tiefpunkte sowie dem
fachgerechten Einbinden der Dachabdichtungsbahnen.
Absturzsicherung an Dachrändern als Seitenschutz ist
gesondert ausgeschrieben.
Leistung einschl. Lieferung aller Materialien sowie aller
erforderlichen Nebenarbeiten und Befestigungsmittel.
Gesamtmenge gliedert sich in mehrere Teilmengen
verschiedener Größe.
Abrechnung nach m Anschluss.
Menge: 255,000 m

**004.1.4 Überhangblech, Wandanschluss**
Überhangblech
aus Aluminium (AlMgMn) DIN 1745,
Dicke in mm: 1,5,
3-fach gekantet,
einseitig mit Tropfkante als Falz,
beidseitig mit geschlossenen Abschlüssen,
Zuschnittbreite in cm: ca. 10,
Einzellänge in m: bis ca. 45,
Ausführungshöhe in m: bis ca. 11 (über OK Gelände).
Überhangblech einschl. allem Zubehör liefern und als
Überdeckung des vorbeschriebenen Wandanschlußprofiles montieren.
Befestigung in Außenwänden aus Porenbeton bzw.
Mauerwerk.
Fuge zwischen Blech und Außenwand mit dauerelastischem Dichtstoff sowie mit vorkomprimiertem
Dichtband.
Einschl. erforderlicher vorbereitender Arbeiten sowie
aller Zuschnitt- und Anpassarbeiten.
Absturzsicherung an Dachrändern als Seitenschutz ist
gesondert ausgeschrieben.
Leistung einschl. Lieferung aller Materialien sowie aller
erforderlichen Nebenarbeiten und Befestigungsmittel.
Gesamtmenge gliedert sich in mehrere Teilmengen
verschiedener Größe.
Abrechnung nach m Anschluss.
Menge: 255,000 m

**004.1.5 Fugenverschluss, dauerelastisch**
Fugenverschluß
als dauerelastische Abfugung an allen horizontalen Anschlüssen der Dachabdichtung mittels Anschlußprofil (Klemmschiene) an angrenzende Bauteile und Fremdstoffe,
aus elastoplastischer Fugenfüllmasse.
Fugenbreite: ab 2 mm,
Fugentiefe: nach Herstellervorschrift,
Fugenfarbe: weiß oder grau.
Ausführung an Dachrand- und Brandwandanschlüssen.
Absturzsicherung an Dachrändern als Seitenschutz ist
gesondert ausgeschrieben.
Leistung einschl. Lieferung aller Materialien sowie aller
erforderlichen Nebenarbeiten, Schutzmaßnahmen und
Hilfsmittel.
Gesamtmenge gliedert sich in mehrere Teilmengen
verschiedener Größe und Abmessungen.
Menge: 255,000 m

### Titel 005 Wartungsarbeiten

#### 005.1 Wartung Bestandslichtkuppeln

**005.1.1 Überprüfung / Wartung Bestandslichtkuppeln**
Überprüfung / Wartung der Funktionstüchtigkeit und
Sicherheit der vorhandenen Lichtkuppeln und des
Dachausstieges auf den Flachdachflächen.
Lichtkuppeln mit dreischaliger Kunststoffverglasung
(Acrylglas PMMA) und mit Einfaßrahmen aus Hart-
Kunststoff, manuell oder elektrisch bedienbar.
Einzelgröße:
Nenngröße der Lichtkuppel (l/b) in cm: 120/120.
Sicht- und Funktionsprüfung durchführen, Durchsturzsicherungsgitter prüfen, Falzräume aussaugen und
feucht reinigen, Beschläge nachstellen, gangbar machen und ölen, Beschläge und sonstige Funktionsteile
ggf. nachbefestigen, Dichtungen komplett erneuern,
gesamtes Bauteil mit Zubehör gründlich reinigen.
Leistung einschl. Lieferung aller Materialien sowie aller
erforderlichen Nebenarbeiten und Befestigungsmittel.
Abrechnung nach Stück Lichtkuppel.
Menge: 18,000 St

#### 005.2 Wartung Dachentwässerung

**005.2.1 Überprüfung / Wartung Flachdachabläufe**
Überprüfung / Wartung der Funktionstüchtigkeit und
Reinigung der vorhandenen Flachdachabläufe auf den Dachflächen.
Ausführung als 2-teilige Flachdachabläufe für Druckströmung mit senkrechtem Ablaufstutzen und mit Ab-
deckhaube sowie mit Siebkorb.
Oberteil mit Abdeckhaube und Siebkorb zwischenzeitlich abnehmen und Lippendichtring erneuern, gesamten Flachdachablauf gründlich reingen und spülen so-
wie ggf. nachbefestigen.
Leistung einschl. funktionsfähiger Wiederherstellung
des 2-teilig Flachdacheinlaufes.
Das Eindichten des Ablaufes in der oberen Dichtungsebene ist infolge neuer Dachabdichtungsoberlage in gesonderter Position ausgeschrieben.
Größe: DN 70.
Leistung einschl. Lieferung aller Materialien sowie aller
erforderlichen Nebenarbeiten und Befestigungsmittel.
Abrechnung nach Stück Flachdachablauf.
Menge: 10,000 St

**005.2.2 Überprüfung / Wartung Notüberläufe**
Überprüfung / Wartung der Funktionstüchtigkeit und
Reinigung der vorhandenen Notüberläufe in den At-
tikaflächen.
Ausführung als Notüberläufe mit Abflußstutzen für
freien Ablauf und angeformtem Anschlussflansch für
feste Anstauhöhe.
Notüberlauf gründlich reingen und spülen sowie ggf.
nachbefestigen.
Das Eindichten des Überlaufes in der Dichtungsebene
ist infolge neuer Dachabdichtungsoberlage auf der vertikalen Attikafläche in gesonderter Position ausgeschrie- ben.
Nennweite: 310/110 mm.
Leistung einschl. Lieferung aller Materialien sowie aller
erforderlichen Nebenarbeiten und Befestigungsmittel.
Abrechnung nach Stück Notüberlauf.
Menge: 14,000 St

### Titel 006 Entsorgung

#### 006.1 Rückbau- und Abbruchmaterialien

**006.1.1 Entsorgung Abbruchmaterial, Dachabdichtung**
Entsorgung mit Kipp- bzw. Deponiegebühren
von Abbruchmaterial der Dachabdichtung
(Abdichtungslagen aus Kunststoff),
Abfallschlüssel nach AVV (Abfallverzeichnis-
Verordnung) 170203, nicht schadstoffbelastet,
entsprechend den geltenden gesetzlichen
Bestimmungen, inkl. Entsorgungsnachweis.
Abrechnung der ordnungsgemäßen Entsorgung erfolgt nach Wiegekarten.
Menge: 2,500 t

**006.1.2 Entsorgung Abbruchmaterial, Dämmstoff**
Entsorgung mit Kipp- bzw. Deponiegebühren
von Abbruchmaterial der Dachdämmung
(EPS-Dämmplatten, Perliteschüttung oä.),
Abfallschlüssel nach AVV (Abfallverzeichnis-
Verordnung) 170604, nicht schadstoffbelastet,
entsprechend den geltenden gesetzlichen
Bestimmungen, inkl. Entsorgungsnachweis.
Abrechnung der ordnungsgemäßen Entsorgung erfolgt nach Wiegekarten.
Menge: 1,200 t

**006.1.3 Entsorgung Abbruchmaterial, Bau- u. Abbruchabfälle**
Entsorgung mit Kipp- bzw. Deponiegebühren
von Abbruchmaterial als gemischte Bau- und
Abbruchabfälle,
Abfallschlüssel nach AVV (Abfallverzeichnis-
Verordnung) 170904, nicht schadstoffbelastet,
entsprechend den geltenden gesetzlichen
Bestimmungen, inkl. Entsorgungsnachweis.
Abrechnung der ordnungsgemäßen Entsorgung erfolgt nach Wiegekarten.
Menge: 0,800 t

**006.1.4 Entsorgung Abbruchmaterial, Metall**
Entsorgung mit Kipp- bzw. Deponiegebühren
von Abbruchmaterial aus gemischten Metallen,
Abfallschlüssel nach AVV (Abfallverzeichnis-
Verordnung) 170407, nicht schadstoffbelastet,
entsprechend den geltenden gesetzlichen
Bestimmungen, inkl. Entsorgungsnachweis.
Abrechnung der ordnungsgemäßen Entsorgung erfolgt nach Wiegekarten.
Menge: 1,000 t

### Titel 007 Stundenlohnarbeiten

#### 007.1 Stundensätze

*Hinweis: Vorbemerkungen*
Arbeiten auf Nachweis (Stundenlohn) sind nur nach
Genehmigung bzw. auf schriftliche Anweisung des
Auftraggebers auszuführen!

**007.1.1 Polierstunden**
Stundenlohnarbeiten durch Arbeitskräfte
auf Anweisung des AG ausführen.
Verrechnungssatz für die jeweilige Ar-
beitskraft umfaßt sämtliche Aufwendungen, insbesondere den tatsächlichen Lohn
vermögenswirksamer Leistungen mit den
Zuschlägen für Gemeinkosten.
Sozialkassenbeiträge, Winterbauumlage
und desgl., sowie Lohn- und Gehaltsnebenkosten und Zuschläge für Überstunden sind einzurechnen.
Zuschläge für Nacht-, Sonntags- und
Feiertagsarbeit werden gesondert vergütet.
Stundensatz für: Polierstunden
Menge: 5,000 h

**007.1.2 Facharbeiterstunden**
Stundenlohnarbeiten durch Arbeitskräfte
auf Anweisung des AG ausführen.
Verrechnungssatz für die jeweilige Ar-
beitskraft umfaßt sämtliche Aufwendungen, insbesondere den tatsächlichen Lohn
vermögenswirksamer Leistungen mit den
Zuschlägen für Gemeinkosten.
Sozialkassenbeiträge, Winterbauumlage
und desgl., sowie Lohn- und Gehaltsnebenkosten und Zuschläge für Überstunden sind einzurechnen.
Zuschläge für Nacht-, Sonntags- und
Feiertagsarbeit werden gesondert vergütet.
Stundensatz für: Facharbeiterstunden
Menge: 10,000 h

**007.1.3 Helferstunden**
Stundenlohnarbeiten durch Arbeitskräfte
auf Anweisung des AG ausführen.
Verrechnungssatz für die jeweilige Ar-
beitskraft umfaßt sämtliche Aufwendungen, insbesondere den tatsächlichen Lohn
vermögenswirksamer Leistungen mit den
Zuschlägen für Gemeinkosten.
Sozialkassenbeiträge, Winterbauumlage
und desgl., sowie Lohn- und Gehaltsnebenkosten und Zuschläge für Überstunden sind einzurechnen.
Zuschläge für Nacht-, Sonntags- und
Feiertagsarbeit werden gesondert vergütet.
Stundensatz für: Helferstunden
Menge: 10,000 h

### Titel 008 Unterlagen / Nachweise / Dokumentation

#### 008.1 Unterlagen / Nachweise

**008.1.1 Werkplanung für Absturzsicherungen erstellen**
Erstellung des Werkplanunterlagen als
Grundlage für die Montage der Flachdach-Absturzsichersicherungen (Sekuranten) zum Aufdübeln auf der Dachtragschale aus Stahltrapezprofil als
Dachdecke mit anschließendem Flachdachaufbau als Warmdach.
Stahltrapezprofile auf Dachbindern aus
Stahlbeton verlegt bzw. montiert.
Flachdachaufbau:
-153 mm Stahltrapezprofil T 150.1 in
 Positivlage mit t=1,25 mm,
-1,5 mm Dampfsperre aus Elastomerbitumenbahn,
-160 mm Wärmedämmung aus EPS-
 Hartschaumstoff,
-0,75 mm Trenn- und Schutzlage aus
 Glasvlies,
-1,8 mm Kunststoffdachabdichtungsoberlage auf Basis FPO-PP mit Synthesefaserverstärkung.
Gesamter Dachaufbau mit mechanischer
Befestigung.
Erstellung der Werkplanung mit folgendem Umfang:
- Aufnahme des Baubestandes und der
  statisch-konstruktiven Gegebenheiten
  vor Ort bei bzw. unter Berücksichtigung und Beachtung der zur Verfügung
  gestellten Planunterunterlagen und
  Planvorgaben.
- Erstellung der Nachweise der Tragfähigkeit mit Festlegung bzw. Vorgabe
  der statisch-konstruktiven Ausführung.
- Anfertigung der Werkpläne mit allen
  notwendigen der Angaben für die Montage der Sekuranten.
Bei der Werkplanung sind die bestehenden
Gesetze und Vorschriften zur Ausführung
Absturzsicherungen einzuhalten. Dies betrifft insbesondere die diesbezügliche
Unfallverhütungsvorschrift, die DIN 4426
und die Flachdach-Richtlinien.
Außerdem ist für die vorgesehenen Aufdübelungen der bauaufsichtliche Zulassungsnachweis des Institutes für Bautechnik für die Dübel als Bestandteil
der Werkplanung beizubringen.
Die Sekuranten sind für eine Dachgrundfläche von ca. 1.950 m2 insgesamt vorgesehen. Die Gesamtdachgrundfläche ist
durch eine Brandwand in zwei Einzeldachflächen unterteilt.
Im Einheitspreis enthalten ist die Lieferung
bzw. die Übergabe der Werkplanunterlagen
an den Auftraggeber in 3-facher Ausfertigung in Papier und 1x digital.

Zur Beachtung:
Beim angegebenen Flachdachaufbau ist
noch zu berücksichtigen, dass in größeren
Teiflächen die alte Kunststoffdachabdichtungsoberlage auf Basis PVC-P mit Dicke
von ca. 1,5 mm auf den beiden Dachflächen
erhalten bzw. verbleiben werden soll.
Außerdem sollen auf den beiden Dachflächen
noch Wartungswege für die PV-Anlage als 1-
lagige Zubehör-Kunststoffbahn mit ca. 2 mm
Dicke und mit Laufwegbreite von 0,75 m zusätzlich angelegt werden.
Menge: 1,000 psch

**008.1.2 Prüfung Anschlagpunke (Sekuranten)**
Durchführung einer Sachkundigenprüfung der neu
Flachdach-Absturzsicherrungen (Sekuranten) als
Einzelanschlagpunkte (EAP) nach DGUV.
Die Prüfung ist durch einen Sachverständigen mit
Kontrollschritten für jeden Einzelanschlagpunkt vorzunehmen wie folgt:
-Kontrolle auf Korrosion, Verformungen, Risse oder
 äußere Beschädigungen des Einzelanschlagpunktes
 als visuelle Prüfung.
-Begutachtung der Dachhaut und der unmittelbaren
 Umgebung des Anschlagpunktes auf Wassereintritt oder Schwächung der Unterkonstuktion.
-Drehmomentkontrolle der Schraubverbindung bzw.
 Prüfung der Festigkeit und Drehbarkeit der Wirbelösenverbindung.
Der Zustand, die ordnungsgemäße Montage und die
Test- bzw. Kontrollergebnisse sind in einem Prüfprotokoll zu dokumentieren. Das Prüfprotokoll ist dem
Auftraggeber schriftlich und digital zu übergeben.
Menge: 44,000 St

**008.1.3 Kennzeichnung Anschlagpunke (Sekuranten)**
Kennzeichnung und Zuordnung der Einzelanschlagpunkte durch Fertigung eines zentralen Kennzeichnungsschildes mit Positionsangabe und Nummerierung der Anschlagpunkte und allen sonstigen gesetzlich vorgeschriebenen Pflichtangaben.
Das Kennzeichnungsschild ist am Dachzugang bzw.
Dachaustieg nach Abstimmung mit dem Auftraggeber
gut sichtbar anzubringen.
Menge: 1,000 psch

**008.1.4 Nachweise für Lagesicherung erstellen**
Erstellung der Nachweise der ausreichend
gegebenen Lagesicherung bzw. zur Aufnahme
Windsogkräfte für mechanisch befestigte Lagen
bzw. Schichten des gesamten Flachdachaufbaus
mittels geeigneter Befestigungselemente (Halteteller mit Befestigern für Dachtragschale aus Stahltrapezprofil als Dachdecke) und nach den
bestehenden Fachregeln entsprechend der Beanspruchung der einzelnen Dachflächen und der
jeweils zugehörigen Dachbereiche.
Die Nachweise sind für beide Einzeldachflächen
zu erstellen und jeweils zeichnerisch zu dokumentieren.
Im Einheitspreis enthalten ist die Lieferung bzw.
die Übergabe der Nachweisunterlagen an den
Auftraggeber in 3-facher Ausfertigung in Papier
und 1x digital.
Menge: 1,000 psch

**008.1.5 Verlegeplan für Wartungswege erstellen**
Erstellung eines Verlegeplanes für Wartungs- und
Verkehrswege aus Schutzbahn auf Basis FPO-PP
mit Oberflächenstrukturierung auf den Flachdachflächen.
Erstellung der Planunterlage nach bauörtlichen Aufnahmen sowie nach Planunterlagen und Planvorgaben als Grundlage für die maßgenaue Ausführung.
Leistung unter Einbeziehung und in Abstimmung mit
dem Fachbetrieb für die Wiederinstallation der vorübergehend demontierten PV-Anlage sowie mit dem
Auftraggeber.
Leistungsumfang ca. 450 m2 Laufwegfläche bei bzw.
mit ca. 0,75 m Laufwegbreite auf ca. 1.950 m2 Dachgrundfläche.
Vorlage des Verlegeplanes zur Prüfung und Freigabe
durch den Architekten.
Einschl. ggf. erforderlicher Überarbeitung der Planunterlage mit Einarbeitung eventueller Änderungen.
Im Einheitspreis enthalten ist die Lieferung bzw. die
Übergabe des Verlegeplanes an den Auftraggeber
in 3-facher Ausfertigung in Papier und 1x digital.
Menge: 1,000 psch

#### 008.2 Dokumentation

**008.2.1 Zusammenstellung Unterlagen (Dokumentationen)**
Zusammenstellung der nachfolgend aufgeführten
Unterlagen zur Dokumentation der durchgeführten
Leistungen sowie in Vorbereitung der Abnahme
nach VOB/B §12, in 3-facher Ausfertigung digital
sowie in Papier, geheftet (Schnellhefter oder Aktenordner) sowie deren Übergabe spätestens 6 Werktage vor dem Abnahmetermin an die Bauleitung:
1. Fachunternehmererklärung;
2. Fachbauleitererklärung;
3. Entsorgungsnachweise für Abbruchmaterialien;
4. Prüfzeugnisse, bauaufsichtliche Zulassungen,
  Produktdatenblätter/Liefernachweise aller verwendeten Baustoffe und Bauprodukte;
5. Hinweise/Vorgaben zu Wartung und Pflege.
Menge: 1,000 psch
